# Beckum, Kanalerneuerung Augustin-Wibbelt-Straße
Leistungsbeschreibung (GAEB 90, DA81)
Währung: EUR
Auftraggeber: Stadt Beckum, Beckum

## Zusätzlicher Text
Baubeschreibung
Eine separate Baubeschreibung liegt der Ausschreibung bei!

## Zusätzlicher Text
Art und Umfang der auszuführenden Leistung
Eine separate Baubeschreibung liegt der Ausschreibung bei!

## Zusätzlicher Text
Bauzeitenplan
Vor Baubeginn ist vom AN ein verbindlicher Bauzeitenplan vorzulegen. Der
Bauzeitenplan muss Einzelfristen und die Fertigstellung einzelner
Bauabschnitte enthalten, diese werden nach Prüfung und Zustimmung des AG
Vertragsbestandteil.
Das Aufstellen des Bauzeitenplanes wird nicht gesondert vergütet.

## Zusätzlicher Text
Urkalkulation
Die Urkalkulation ist vor Baubeginn im Beisein des AG in einem Umschlag
zu verschließen und dem AG zu übergeben.

## Zusätzlicher Text
Abrechnungsbedingungen
Aufmaße sind grundsätzlich gemeinsam mit der örtlichen Bauüberwachung zu
erstellen. Flächen und Massen sind digital durch den AN im Beisein der
Bauaufsicht aufzumessen. Für Massen und Flächen (nur nebenrangige Klein-
und Kleinstmassen und -flächen), die nicht aus den Aufmaßplänen
hervorgehen, sind händische Aufmaße zu fertigen. Zu Abschlagszwecken
können Hauptmassen über händische Aufmaße ermittelt werden. In den
Abschlägen sind sämtliche tatsächlich ausgeführten Leistungen zum
Zeitpunkt der Rechnungslegung abzurechnen.

Leitungen, welche im Nachhinein nicht mehr zu überprüfen sind, sind
durch aussagekräftige Bilder zu dokumentieren. Die Bilder sind den
Aufmaßen beizulegen und eventuell zu kommentieren. Sollten keine bzw.
keine aussagekräftigen Bilder den Aufmaßen beiliegen, so kann die
Leistung in Teilen gekürzt werden.

Jeder Ansatz der Mengenberechnung muss einen direkten Bezug zu den der
Abrechnung zugrunde liegenden Feststellungen, Zeichnungen und anderen
Belegen haben. Nur der Verweis auf frühere Berechnungen ist nicht
zulässig.

Anfallende Stunden-oder Tagelohnarbeiten sind grundsätzlich dem AG
anzukündigen und dürfen erst nach Bestätigung ausgeführt werden. Die
Abrechnung erfolgt im jeweiligen Abrechnungsabschnitt sowie innerhalb
der jeweiligen Teilleistung.

Aufmaße werden vor Ort gemeinsam mit der örtlichen Bauüberwachung
aufgenommen und sind mindestens wöchentlich vorzulegen. Die Prüfung der
Aufmaße erfolgt in der Regel auf der Baustelle. Mit Rechnungen
eingereichte nicht unterschriebene Aufmaße werden in den jeweiligen
Rechnungen nicht berücksichtigt. Aufmaße sind über ausgeführte
Leistungen prüfbar aufzustellen. Aufmaße und Massenzusammenstellungen
sowie Soll-/Ist-Nachweise (für alle wesentlichen Schüttgüter) sind vom
AN übersichtlich aufzustellen, die Reihenfolge der Positionen sowie die
Positionsbezeichnung sind einzuhalten. Nachweise von Art und Umfang der
Leistungen, erforderliche Mengenberechnungen, Zeichnungen,
Planausschnitte, ggf. digitale Bilder und weitere Belege sind den
Aufmaßen beizufügen. Für Leistungen, die bei Weiterführung der Arbeiten
nur schwer feststellbar sind, hat der AN rechtzeitig gemeinsame
Feststellungen zu beantragen.

Der Aufwand für die Aufstellung der Aufmaße und eine prüffähige, VOB-
konforme Abrechnung nach oben aufgezeigten Vorgaben wird nicht gesondert
vergütet. Dieser Umstand ist bei der Kalkulation entsprechend zu
berücksichtigen.

Massenänderungen:
Sollten durch den AN Massenverschiebungen und damit einhergehend Mehr-
oder Minderkosten über die in der VOB genannten Toleranzen hinaus
festgestellt werden (in einzelnen Pos. und/oder in der Gesamtsumme), hat
der AN unverzüglich den Auftraggeber schriftlich darüber zu
unterrichten. Anfallende Mehrkosten sind unmittelbar anzumelden und
zeitnah zu kalkulieren und mitzuteilen. Vorgenanntes gilt gleichermaßen
für zus. anfallende Leistungen und Arbeiten.

Hausanschlussleitungen:
Zur besseren Zuordnung bei der Dokumentation und Abrechnung sind die
geplanten Hausanschlussleitungen vom AN durchzunummerieren.

Für jeden Hausanschluss ist ein einzelnes Aufmaßblatt laut Formblatt  zu
erstellen und als Grundlage für die Abrechnung heranzuziehen.

Straßenabläufe:
Zur besseren Zuordnung bei der Dokumentation und Abrechnung sind die
geplanten Straßenabläufe vom AN durchzunummerieren.

Für jeden Straßenablauf inklusiv Anschlussleitung ist ein einzelnes
Aufmaßblatt laut Formblatt  zu erstellen und als Grundlage für die
Abrechnung heranzuziehen.

Wartezeiten und Behinderungen
Behinderungen bzw. Arbeitsunterbrechungen müssen unverzüglich
telefonisch und nachfolgend schriftlich angezeigt und mit Begründung in
den Tagesberichten vermerkt werden. Das weitere Vorgehen ist mit dem AG
festzulegen. Der Auftragnehmer hat alle Maßnahmen zu ergreifen, die im
Behinderungsfall eine Fortsetzung der Arbeiten an einer anderen Stelle
ermöglichen.

Eine Vergütung der Wartezeiten bei Behinderung bzw.
Arbeitsunterbrechungen erfolgt nur, wenn der Auftraggeber diese zu
vertreten hat und die Dauer der Wartezeit 30 Minuten überschreitet.
Wartezeiten werden nur bis zur Beseitigung der Behinderung und maximal
für die am jeweiligen Arbeitstag noch verbleibende Arbeitszeit vergütet.
Sofern in der Leistungsbeschreibung keine besonderen Ansätze vorgesehen
sind, erfolgt für sämtliche oben genannten Aufwendungen keine besondere
Vergütung. Dieser Umstand ist bei der Kalkulation entsprechend zu
berücksichtigen.

## Zusätzlicher Text
Verkehrsverhältnisse, Anliegerverkehr (Fußgänger/Kraftfahrzeuge)
Für Bewohner/ Besucher und Lieferverkehr ist die Erreichbarkeit der
Grundstücke während der Bauzeit durch den Auftragnehmer ständig zu
gewährleisten. Dies gilt auch je nach Baufortschritt für Kraftfahrzeuge
(LKW/ PKW, Zweiräder) aller Art. Anordnungen der Bauleitung, der
Gemeindeverwaltung und der Verkehrspolizei zur Behebung von Mängeln und
Missständen hat der Auftragnehmer unverzüglich nachzukommen.

Fahrzeuge/Maschinen aller Art dürfen täglich erst ab 7:00 Uhr eingesetzt
werden.

Die Abstimmung hat durch den AN zu erfolgen.

Die durch den Baustellenverkehr (Baufirma/Anliegerverkehr) verschmutzten
Straßen sind mindestens einmal, bei größeren Verschmutzungen mehrfach,
in der Woche mit einer Saugkehrmaschine zu reinigen.

Sofern in der Leistungsbeschreibung keine besonderen Ansätze vorgesehen
sind, erfolgt für die Ausführung behelfsmäßiger und/ oder provisorischer
Maßnahmen keine Vergütung. Dieser Umstand ist bei der Kalkulation
entsprechend zu berücksichtigen.

## Zusätzlicher Text
Lohn- und Materialpreiserhöhungen
Eine Lohn- und Materialpreisgleitklausel wird nicht vereinbart. Die zu
erwartenden Lohn- und Materialpreiserhöhungen sind für die Bauzeit in
die Einheitspreise einzurechnen.

## Zusätzlicher Text
Verrechnungssätze für Stundenlohnarbeiten, Baugeräte,
Baustofflieferungen
Stundenlohnarbeiten sind auf besondere Anordnung des AG gegen Nachweis
auszuführen. In den Verrechnungssatz sind sämtliche Aufwendungen, außer
den Zuschlägen für Nacht-, Sonntags- und Feiertagsarbeit, einzurechnen.
Die Unterschrift des Bieters unter dem Angebot gilt gleichzeitig als
Erklärung, dass der Verrechnungssatz unter Beachtung der
preisrechtlichen Vorschriften ermittelt wurde und unabhängig von der
Anzahl der Stunden gilt.

Verrechnungssätze für Baugeräte
In den Verrechnungssätzen sind sämtliche Aufwendungen, die für den
Einsatz eines Gerätes erforderlich sind, sowie die Kosten für das
jeweils erforderliche Bedienungspersonal mit einzukalkulieren.

Baustofflieferung
Baustofflieferung frei Baustelle

## Zusätzlicher Text
Geltende Richtlinien und Normen
Sämtliche Leistungen sind sach- und fachgerecht entsprechend den
Zusätzlichen Technischen Vertragsbedingungen, Normen und Richtlinien in
ihrer zurzeit gültigen Fassung sowie deren Verweisung auf weitere
Vorlagen und/ oder technischen Lieferbedingungen und die allgemeinen
anerkannten Regeln der Technik auszuführen, auch wenn sie in der
Leistungsbeschreibung nicht explizit genannt werden.

## Zusätzlicher Text
Kennzeichnung und Sicherung der Baustelle
Der Auftragnehmer hat schriftlich einen Verantwortlichen für die
Sicherung von Arbeitsstellen gemäß MVAS 99 zu benennen, welcher die
Eignung und Qualifikation für Sicherungsarbeiten an Arbeitsstellen im
öffentlichen Verkehrsraum sicherstellt und der deutschen Sprache mächtig
ist. Der Verantwortliche für die Verkehrssicherung muss die deutschen
Straßenverkehrsvorschriften und die im Bereich von Arbeitsstellen
erforderlichen Aufgaben der Verkehrsführung, der Beschilderung, der
Markierung, der Absicherung sowie der Beleuchtung beherrschen und
entsprechend der RSA und der ZTV-SA herstellen und beurteilen. Die
Richtlinien und Zusätzlichen Technischen Vertragsbedingungen für die
verkehrsrechtliche Sicherung von Arbeitsstellen an Straßen werden
Bestandteil dieses Vertrages.

Die Qualifikation des Verantwortlichen für die Sicherung von
Arbeitsstellen gemäß MVAS 99 ist vor Auftragsvergabe schriftlich
nachzuweisen.

Sofern in der Leistungsbeschreibung keine besonderen Ansätze vorgesehen
sind, erfolgt für die Ausführung
behelfsmäßiger, provisorischer Maßnahmen keine Vergütung. Dieser Umstand
ist bei der Kalkulation entsprechend zu berücksichtigen.

## Zusätzlicher Text
Unterlagen zur Abnahme
Mit dem Antrag auf Abnahme sind mindestens folgende Prüfzeugnisse bzw.
Nachweise, die den Anforderungen der Stadt entsprechen, zu übergeben:
  ·  Rammsondierungen nach ATV 139 für Haltungen und Leitungen,
  ·  Verdichtungsnachweise der Rohrbettung und Leitungszone,
  ·  Lastplattendruckversuche nach DIN 18134 für Erdplanum und alle
nicht gebundenen Tragschichten,
  ·  Untersuchungsbefunde (in Form von Herkunftsnachweisen), der nach
der Ausbauplanung geforderten Materialien,
  ·  Sämtliche Eignungsprüfungen und Eigenüberwachungsprüfungen nach
ZTV Asphalt-StB und ZTV SoB-StB,
  ·  Dokumentation über die Entsorgung der abgefahrenen Baustoffe,
  ·  Freistellungsbescheinigung bei Inanspruchnahme von nicht
öffentlichen Flächen der jeweiligen Grundstückseigentümer,
  ·  Freistellungsbescheinigung der Versorgungsunternehmen über Gas-/
Wasserschieber und Hydranten usw.

## Zusätzlicher Text
Straßenbefestigungen und Schadstoffbelastung
(vorh. Oberbau, Unterbau, Untergrund)
Bei Fräsarbeiten von Verkehrsflächenbefestigungen aus Asphalt sind
grundsätzlich die Technischen Regeln für Gefahrstoffe "Tätigkeiten mit
potenziell asbesthaltigen mineralischen Rohstoffen und daraus
hergestellten Zubereitungen und Erzeugnissen" - TRGS 517 zu beachten.
Besondere Aufmerksamkeit gilt hier dem Punkt 5.7 "Besondere
Schutzmaßnahmen - Kaltfräsen von Verkehrsflächen".

Die Gesteinsarten Diabas und Basalt sind gemäß Anlage 1 der TRGS 517 als
potenziell asbesthaltig eingestuft. Das Vorhandensein dieser
Gesteinsarten im Straßenoberbau kann nicht ausgeschlossen werden. Beim
Fräsen der Straßenbefestigung muss daher im unmittelbaren Nahbereich der
Fräse mit partikelförmigen Gefahrstoffen (z.B. Asbestfasern) gerechnet
werden.
Für die Fräsarbeiten sind ausschließlich Straßenfräsen, gemäß den TRGS
517, Pkt. 5.7.2.1 (2) einzusetzen, die über eine entsprechende BGI-
Zertifizierung verfügen. Dies gilt für Straßenfräsen ab einer Fräsbreite
von = 2,0 m und in Ortsdurchfahrten ab einer Fräsbreite von = 1,0 m.
Die Schutzmaßnahmen sind in die entsprechenden Leistungspositionen
einzurechnen.

Der Ausschreibung liegen Voruntersuchungen mit chemischen Analysen des
Auftraggebers zu Grunde.

Schadstoffbelastung (vorh. Oberbau, Unterbau, Untergrund):
Grundsätzlich dienen die Voruntersuchungen des Auftraggebers zur
Beschreibung und Abgrenzung unterschiedlicher Ausbaumaterialien und
bilden die Grundlage für die Ausschreibung. Deklarationsanalysen gehen
zu Lasten des Auftragnehmers und werden nicht gesondert vergütet.

## Zusätzlicher Text
Eigenüberwachungsprüfung gemäß ZTV SoB-StB
Eigenüberwachungsprüfung (siehe DIN 18315, Abschnitte 2.2.2. und 4.1.4.)
. Prüfungen der fertigen Leistung an der Schicht aus
frostunempfindlichem Material oder der Tragschicht (Die Einhaltung der
Anforderungen an die Baustoffgemische nach den Abschnitten 2.2, 2.3 und
2.4 der TL SoB-StB ist nachzuweisen).

Es ist zu prüfen:
- die Korngrößenverteilung und Feinanteile der Schottertragschicht
mindestens alle 2.500 to.,
- die Korngrößenverteilung und Feinanteile der Frostschutzschicht
mindestens alle 2.500 to.,
- Verdichtungsgrad in Abständen von 500 m, jedoch mindestens je
angefangene 6.000 m2 eingebauter Schicht,
- das Verformungsmodul je nach Erfordernis, jedoch mindestens je
angefangene 6.000 m2 eingebauter Schicht,
- profilgerechte Lage und Ebenheit je nach Erfordernis, jedoch
mindestens alle 25 m,
- Einbaudicke je nach Erfordernis, jedoch mindestens alle 25 m,
- zusätzlich ist die Wasserdurchlässigkeit mit Tropfinfiltrometer gem.
Merkblatt FP 1 auf der Schottertragschicht
  je nach Erfordernis, jedoch mindestens alle 25 m nachzuweisen,
- zusätzlich ist der Schlag- und Zertrümmerungswiderstandswert (SZ-Wert)
am Baustoffgemisch nach TL SoB-
  StB an der Frostschutzschicht und Schottertragschicht jeweils
mindestens alle 2.500 to nachzuweisen.

Plattendruckversuche sind im Rahmen der einschlägigen Vorschriften vom
Auftragnehmer durch ein unabhängiges Fachbüro im Beisein der Bauleitung
zu erbringen.

Plattendruckversuche sind so durchzuführen, dass diese ausreichende
Werte aufweisen. Die Protokolle hierfür sind der Bauleitung zu
übergeben. Die Kosten sind in die entsprechenden Positionen
miteinzurechnen.

Der Auftraggeber behält sich vor, in regelmäßigen Abständen
Schotterproben von einer anerkannten Baustoffprüfstelle untersuchen zu
lassen, um sicherzustellen, dass die geforderten Parameter eingehalten
werden. Dies entbindet den Unternehmer nicht von seiner Pflicht, im Zuge
seiner Eigenüberwachung Kontrollprüfungen durchzuführen. Die Protokolle
der Eigenüberwachung sind auf Verlangen des AG kostenfrei zur Verfügung
zu stellen.

## Zusätzlicher Text
Materialnachweise/Abrechnungsgewichte
Nachweis der Gewichte von Materialien im eingebauten und verdichteten
Zustand. Für den Materialnachweis gelten folgende Abrechnungsgewichte,
wenn nicht in der jeweiligen Position etwas anderes festgelegt ist:

1. Frostsicherer Sand
  1 cm/qm = 20  kg/qm
2. Frostschutzmaterial aus gebrochenem Naturstein 0/35 - 0/56 bzw.
Recycling
  1 cm/qm = 22  kg/qm
3. Schottertragschicht aus gebrochenem Naturgestein 0/45 - 0/56
  1 cm/qm = 22.5 kg/qm
4. Asphalttragschicht 0/22 Typ C
  1 cm/qm = 24  kg/qm
5. A.-Binder 0/22 Kalkstein oder Diabas
  1 cm/qm = 24  kg/qm
6. A.-Beton 0/5 - 0/11 Kalkstein oder Diabas
  1 cm/qm = 25  kg/qm
7. Rohrbettungsmaterial
  1 cm/qm = 22  kg/qm
8. Füllboden
  1 cm/qm = 18  kg/qm
9. Lava
  1 cm/qm = 16.5 kg/qm
10. Oberboden
  1 cm/qm = 15.0 kg/qm

Sollten vom Auftragnehmer andere Gewichte abgerechnet werden, sind sie
durch entsprechende Zeugnisse nachzuweisen.

## Zusätzlicher Text
Tagesberichte, Lieferscheine, Wiegekarten
Tagesberichte

Die täglichen Bauleistungen, der Personal- und Geräteeinsatz sind in
Tagesberichten aufzuführen und diese der Bauleitung mindestens einmal
wöchentlich zur Baubesprechung zu übergeben.

Auf dem Tagesbericht müssen die Witterung und die Temperatur eingetragen
werden. Nicht abgegebene oder verspätet abgegebene Liefer- oder
Wiegescheine werden nicht berücksichtigt.

Lieferscheine und Wiegekarten

Die Anlieferung der Materialien auf der Baustelle muss zu bestimmten
Tageszeiten erfolgen, in der Regel während der täglichen Arbeitszeit.

Sämtliche Lieferscheine für Baumaterialien sind dem AG arbeitstäglich
auf der Baustelle zur Gegenzeichnung vorzulegen und in Materiallisten
einzutragen. Eine Durchschrift des Lieferscheins ist sofort
auszuhändigen. Die Originallieferscheine sind mit der Schlussrechnung
vorzulegen.

Für jedes Material sind getrennte Listen auf der Baustelle anzulegen und
arbeitstäglich zu führen. Diese Listen gehören mit den abgezeichneten
Originallieferscheinen zu den erforderlichen Abrechnungsunterlagen der
entsprechenden Baumaßnahme. Auf Lieferscheinen und Wiegekarten sind die
für die Abrechnung maßgebenden Positionen einzutragen.

Die Liefer- und Wiegescheine selbst müssen grundsätzlich folgende
Angaben vollständig enthalten:
-  Angaben zum Lieferwerk, insbesondere zum Güteschutz,
-  Lieferscheinnummer,
-  Angaben zum Transporteur,
-  polizeiliches Kennzeichen des Lieferfahrzeugs,
-  Angaben zur Baufirma,
-  Angabe des Materials,
-  Angaben zur Verwiegung (Brutto, Tara, Netto mit Zeitangaben u.
Datum),
-  Angabe der Baustelle,
-  Unterschriften des vereidigten Wiegers und des Transporteurs der
Baustelle.

Die Liefer- und Wiegescheine sind ausschließlich maschinell
auszustellen.

Transportfahrzeuge dürfen nur das zulässige Gesamtgewicht entsprechend?
§34 StVZO aufweisen.
Entsprechende Kontrollen behält sich der Auftraggeber vor. Bei
Feststellung einer Überschreitung
des zulässigen Gesamtgewichtes bei Transportfahrzeugen erfolgt eine
Anzeige bei der zuständigen
Behörde.

Die Wiegescheine sind bei der Anlieferung an der Verwendungsstelle vom
Auftragnehmer abzuzeichnen und unverzüglich in doppelter Ausfertigung
dem Auftraggeber zu übergeben. Die Originale der Wiegescheine erhält der
Auftraggeber. Die bestätigten Durchschriften erhält der Auftragnehmer.

Der Auftraggeber kann stichprobenartig die Masse einzelner Lieferungen
durch Nachwiegen des beladenen und leeren Fahrzeugs nachprüfen
(Kontrollwägung).
Hierbei ist der Auftraggeber berechtigt, kontinuierlich über den
Zeitraum sämtlicher Lieferungen, bei bis zu 10 % der Lieferungen
Kontrollwägungen durchführen zu lassen. Diese Kontrollwägungen, die
dadurch entstehenden Wiegekosten sowie der zeitl. Umstand werden dem
Auftragnehmer nicht gesondert vergütet. Andere und darüberhinausgehende
Kontrollwägungen werden vom Auftraggeber vergütet. Zu den Kosten der
Kontrollwägung rechnen alle unmittelbar (Transportkosten, Wiegegebühren
usw.) und mittelbar (Wertminderung der Ladung, Einfluss auf den
Baustellenbetrieb usw.) durch die Kontrollwägung entstehenden Kosten,
jedoch nicht die Kosten für die Beaufsichtigung der Kontrollwägung durch
den Beauftragten des Auftraggebers. Sofern die Kosten zu vergüten sind,
sind sie im einzelnen nachzuweisen. Wird bei einer Kontrollwägung eine
Unterschreitung von mehr als 1% festgestellt, erfolgt ein entsprechender
Abzug.

Bei der Bauabrechnung werden nur Lieferscheine anerkannt, die den zuvor
genannten Anforderungen entsprechen, im Tagesbericht enthalten sind und
örtlich durch die Bauüberwachung unterzeichnet wurden.

Der Auftraggeber behält sich vor, bei Materiallieferungen das Gewicht
einzelner Fahrzeuge (Brutto- und Taragewicht) auf einer öffentlichen
Waage überprüfen zu lassen. Dem Auftraggeber sind auf Verlangen die
Wiegeprotokolle der entsprechenden Waagen vorzulegen

## Zusätzlicher Text
Bestands- und Abrechnungsplan
Der AN hat Bestandspläne entsprechend DIN 4050, bzw. Straßenbau-
Abrechnungspläne und den Vorgaben des AG durch einen Fachingenieur für
Straßenbau mittels eines EDM-Gerätes (Elektronisches Distanz-Messgerät)
unter Beteiligung eines ÖBVI (Öffentlich Bestellter
Vermessungsingenieur) zu erstellen.

Straßenabrechnungsplan:

Im Straßenbau sind alle oberflächlich sichtbaren Befestigungen wie
Plattierung, Pflasterung, Schwarzdecken, Grünflächen, Bordsteine und
Rinnen, Kanaldeckel, Schieber- und Hydrantenkappen, Straßeneinläufe
(ohne Anschlussleitungen), Schilder, Leuchten etc. aufgenommen. Alle
während der Bauzeit zu tätigenden Aufmaße bleiben hiervon unbenommen.

Aus den aufgenommenen Daten werden im CAD-Verfahren der Straßenbau-
Bestandsplan und der Abrechnungsplan erstellt. Ebenso ist aus diesen
Werten die Strecken- und Flächenermittlung gemäß Positionierung des LV
zu nehmen.

Jede Fläche bzw. Strecke ist im Abrechnungsplan wiederfindbar und jeder
Abrechnungspunkt im Plan sowie in der Massenzusammenstellung eindeutig
dargestellt. In der Massenermittlung kann jede Fläche bzw. Strecke auf
seine Größe bzw. Länge eindeutig geprüft werden.

Jede Fläche bzw. Strecke wird in der Massenermittlung mit seiner
Positions-Nr. sowie dem zugehörigen Kurztext versehen.

Fugendichtungsbänder, Angleichungsbereiche und Schnittkanten an allen
Oberflächenbaustoffen werden bei diesem Aufmaß nicht erfasst und sind
mit handschriftlichem Aufmaß festzuhalten.

Die eingemessenen Daten sind im UTM-Format aufgenommen und auf ein in
der Nähe liegendes Polygonnetz eingemessen. Die UTM-Koordinaten sind in
Bezug auf das Referenzsystem ETRS89 mit dem GRS80-Ellipsoid bezogen.

Nach Abschluss der Messung und Erstellung der Abrechnungs- bzw.
Bestandsdaten werden diese Daten kostenfrei dem AG auf einem Datenträger
zur Verfügung gestellt. Das Übergabeformat ist ein DXF- sowie ein DWG-
Format. Ebenso wird ein Isybau-Format zur Verfügung gestellt. Der
Datenträger geht in Eigentum des AG über.

Sollten im Zuge der Abrechnung digitale Daten herangezogen werden und
Flächen, Punkte bzw. Auf- und Abtragsmassen ermittelt werden, sind
sämtliche Berechnungen, Koordinatentabellen, Auf- und Abtragsprofilen
nach Geländemodelle zur Abrechnung als DWG, PDF und in Papier (nur
Übersichten und Zusammenstellungen) einzureichen.

Die durch dieses Verfahren eingesparten Kosten für Aufmaß,
Massenermittlung, Bestandspläne und Abrechnungszeichnungen sind in den
entsprechenden Positionen der Kanalherstellung sowie der
Oberflächenbefestigungen zu berücksichtigen oder als Nachlass im
Gesamtangebot auszuweisen.

## Zusätzlicher Text
Absteckung von Trassen und Grenzpunkten
Absteckung von Grenzpunkten

Die vom Auftragnehmer beizustellenden Stoffe bestehen aus Holzpfählen,
Farbe, Beton und Bolzenköpfen.

Dem in der Empfangsbestätigung gemäß VOB/B Par. 4 Ziff. 1, Absatz 3 zu
benennenden Vertreter des Auftragnehmers wird die gesamte Absteckung
übergeben. Die Übernahme der Absteckung ist durch den benannten
Vertreter unterschriftlich zu bescheinigen. Bei Wiederherstellung
beschädigter oder beseitigter Absteckungs- und Höhenfestpunkte, die dem
Auftragnehmer durch einen öffentlich bestellten Vermessungsingenieur
übergeben wurden, werden dem Auftragnehmer die Kosten in Rechnung
gestellt. Diese Regelung gilt auch für die Wiederherstellung übergebener
amtlicher Kataster- und Vermessungspunkte, Grenzsteine und dergleichen.

Absteckung von Trassen, Höhen etc.

Die für die Ausführung nötigen und maßgebenden Planunterlagen werden
gemäß §3 VOB/B Nr. 1 übergeben.
Ergänzend können auf Wunsch des AG zusätzlich entsprechende Dateien für
Ihre Arbeitsvorbereitung übergeben werden. Inhalt und Übereinstimmung
der Dateien sind vom AN prüfen. Auf entdeckte oder vermutete Mängel ist
hinzuweisen. Die Dateien verlieren bei nachfolgenden Änderungen der
Ausführungsplanung ihre Gültigkeit.
Die Verwendung, Weiterverarbeitung und Fortschreibung der Daten erfolgt
vom AN eigenverantwortlich und zu eigenen Lasten. Die Weitergabe der
Daten an Dritte ist nicht gestattet.

Aufgrund der örtlichen Verhältnisse ist eine händische Veränderung der
geplanten Bordsteintrassen und Höhen durch den AG unter Mithilfe des AN
auf der Baustelle möglich.

## Zusätzlicher Text
Abfuhr der Mülltonnen
Während der gesamten Bauphase (auch an Brückentagen und Samstagen) ist
sicherzustellen, dass während der wöchentlichen Abholzeiten im
Ausbaubereich die Mülltonnen der Anlieger vom AN an einzelnen
Sammelplätzen abgestellt und nach Leerung wieder zurückgestellt werden.

Die Mülltonnen sind vom AN zu kennzeichnen und analog zu den Hausnummern
nach der Leerung wieder zu verteilen. Die Koordinierung mit der Stadt,
den Anliegern und dem Entsorger obliegt dem AN.

Leerungen sind jeweils:
sh. Abfuhrkalender 2026 der Stadt Beckum.

Diese Leistungen werden gesondert vergütet.

## Zusätzlicher Text
Kreuzung von Ver- und Entsorgungsleitungen
Der Auftragnehmer ist verpflichtet, sich bei allen infrage kommenden
öffentlichen oder privaten Ver- und Entsorgungsunternehmen und Behörden
zu erkundigen, ob und wo Ver- und Entsorgungsleitungen im  Baubereich
liegen bzw. diese kreuzen oder parallel verlaufen. Besonderes Augenmerk
ist auf die Grundstücksanschlüsse zu richten.

Alle Ver- und Entsorgungsleitungen sind sorgfältig bzw. nur unter
Aufsicht von Beauftragten der betreffenden Unternehmen frei- bzw.
umzulegen. Alle bei der Bauausführung erforderlich werdenden
Aufhängungen und Sicherungen sind den Anweisungen der Beauftragten der
Ver-/Entsorgungsunternehmen entsprechend herzustellen. Für diese
Leistungen werden keine Erschwerniszuschläge gezahlt, soweit in der
Leistungsbeschreibung nichts anderes gesagt ist.

Der Auftragnehmer haftet während der gesamten Bauzeit und innerhalb der
Gewährleistungsfristen für alle durch die Bauausführung an den Ver- und
Entsorgungsleitungen entstandenen Schäden und für alle dadurch bedingten
Schadensfolgen im Rahmen der gesetzlichen Bestimmungen. Er trägt alle
Kosten zur Beseitigung dieser Schäden und Schadensfolgen.

Ver- und Entsorgungsleitungen sind vom AN so rechtzeitig aufzusuchen,
sodass bei eventuell erforderlichen Umlegearbeiten keine
Stillstandszeiten entstehen.

Werden Ver- und Entsorgungsleitungen vom AN nicht rechtzeitig genug
aufgesucht und entstehen ihm dadurch Kosten, z.B. Stillstandszeiten, so
gehen diese zu seinen Lasten.

Nach Kenntnis des Auftraggebers sind Ver- und Entsorgungsleitungen
folgender Unternehmen vorhanden:

- Städtischer Abwasserbetrieb Beckum
- EVB-Strom,
- EVB-Gas,
- WVB-Wasser,
- Unitymedia
- Vodafone
- Telekom

## Zusätzlicher Text
Nachweis der Eignung des Unternehmens
Bieter müssen mit Angebotsabgabe und während der Werkleistung die
erforderliche Qualifikation (Fachkunde, technische Leistungsfähigkeit,
Zuverlässigkeit der technischen Vertragserfüllung) und Gütesicherung des
Unternehmens nachweisen. Die Anforderungen der vom Deutschen Institut
für Gütesicherung und Kennzeichnung e.V. herausgegebenen Gütesicherung
Kanalbau RAL-GZ 961 -Beurteilungsgruppe AK2 - sind zu erfüllen und mit
Angebotsabgabe nachzuweisen.

Der Nachweis gilt als erbracht, wenn der Bieter die Erfüllung der
Anforderungen und die Gütesicherung des Unternehmens nach RAL-GZ 961 mit
dem Besitz des entsprechenden RAL-Gütezeichens Kanalbau für die
geforderte(n) Beurteilungsgruppe(n) nachweist.

Der Nachweis gilt insbesondere als gleichwertig erbracht, wenn der
Bieter die Erfüllung der Anforderungen durch einen Prüfbericht
entsprechend Güte- und Prüfbestimmungen RAL-GZ 961 Abschnitt 4.1 für die
geforderte(n) Beurteilungsgruppe(n) nachweist und eine Verpflichtung
vorlegt, dass der Bieter im Auftragsfall für die Dauer der Werkleistung
einen Vertrag zur Gütesicherung RAL-GZ 961 abschließt und die zugehörige
"Eigenüberwachung" durchführt.

## Zusätzlicher Text
Beweissicherung vor Baubeginn
Vor Beginn der Bauarbeiten hat der Auftragnehmer eine Beweissicherung
des Bestandszustandes im Baubereich und dessen unmittelbarer Umgebung
durchzuführen.
Die Beweissicherung erfolgt durch fotografische Dokumentation, je
betroffenem Grundstück sind mindestens drei aussagekräftige Fotos
anzufertigen.

Die Dokumentation ist im Zuge der Abnahme gemeinsam durchzugehen.

Die Beweissicherung gilt als Nebenleistung und ist mit den
Einheitspreisen der ausgeschriebenen Leistungen abgegolten.

Eine gesonderte Vergütung erfolgt nicht.

## Leistungsverzeichnis
Datum: 30.01.26

### Bereich 01 2507019 Beckum, Kanalerneuerung Augustin-Wibbelt-Straße

#### Titel 01.01 Allgemeine Arbeiten

**01.01.0010 Einrichten der Baustelle**
Antransport und Bereitstellung aller der zur
vertraglichen Durchführung erforderlichen Maschinen,
Geräte, Werkzeuge, Betriebsmittel und dergleichen.

Anfuhr und Aufstellen der vom Auftragnehmer für die
Durchführung der vertraglichen Leistungen
erforderlichen benötigten Baubüros, Unterkünfte,
Werkzeug- und Gerätebuden, Lagerschuppen, sanitäre
Anlagen und dergleichen.

Erforderliche Anschlüsse der Baustelle an die Strom-,
Wasserversorgung, Telekommunikation sowie
Entsorgungseinrichtungen herstellen.

Flächen beschaffen, soweit die vom AG bereitgestellten
Flächen nicht ausreichen. Herstellen von Plätzen und
Zufahrten.

Kosten Vorhalten, Unterhalten und Betreiben der Geräte,
Anlagen und Einrichtungen einschließlich Mieten, Pacht,
Gebühren sowie die evtl. erforderliche Bewachung der
Baustelle und Lagerplätze und dergleichen werden nicht
gesondert vergütet.

Vorhalten und betriebssichere Unterhaltung aller
Anlagen für die Dauer der tatsächlichen Bauzeit.

Abrechnung erfolgt anteilig zum Bauablauf.
Menge: 1,000 psch

**01.01.0020 Räumen der Baustelle**
Abbau und Abfuhr der Baustelleneinrichtung
einschließlich der Geräte und Maschinen und der
Bürocontainer. Aufräumen der Baustelle, der Bau- und
Lagerplätze sowie der Zufahrten und Wiederherstellung
des ursprünglichen Zustandes aller vom Auftragnehmer
benutzten Flächen und Anlagen.

Diese Position wird erst nach Abschluss aller
beschriebenen Maßnahmen vergütet. Es erfolgt keine
anteilige Vergütung.
Menge: 1,000 psch

**01.01.0030 Vorhaltung**
Für das Vorhalten der Vorposition "Einrichten der
Baustelle " für die in der Baubeschreibung festgelegten
Bauzeiten.

Außer den vollen Monaten werden Teilzeiten nach Tagen
zu 1 /30 des Einheitspreises ermittelt.
Menge: 1,000 Psch

**01.01.0040 Fußgängerbohlenweg**
Fußgängerbohlenweg, min. 1,50 m breit mit 1,00 m hohem,
beidseitigem Geländer, einem Bordbrett 0,25 m und einem
Zwischenholm und Tastleiste nach Angabe der Bauleitung
über den Rohrgraben herstellen und rückbauen.

Längsfugen im Bodenbelag sind < 10 mm auszuführen. Im
Preis inbegriffen ist die Anrampung bei Absätzen > 15
mm, Lieferung und Vorhaltung sämtlicher Baustoffe,
zusätzliche Straßenaufbruch und
Wiederherstellungsarbeiten, zusätzlich erforderliche
Erdarbeiten für die Herstellung der Auflager sowie die
Erschwernisse aller Arbeiten durch die Brücke.

Das Vorübergehende aufnehmen des Fußgängerbohlenweges
bedingt durch den Bauablauf ist einzukalkulieren. Der
Fußgängerbohlenweg wird pro Hausanschlussbaugrube
(Einzel- oder Doppelbaugrube) nur einmal vergütet.
Menge: 5,000 Stck

**01.01.0050 Überfahrt über Rohrgraben; Abdeckung mit Stahlplatten**
Überfahrt über den offenen Rohrgraben herstellen,
entsprechend dem Baufortschritt umlegen, während der
Bauzeit unterhalten und bei Dunkelheit ausreichend
beleuchten einschl. vorhalten sämtlicher Materialien,
zusätzlicher Straßenaufbruch- und
Wiederherstellungsarbeiten für die Herstellung der
Widerlager und Abfuhr nach Beendigung der Baumaßnahme.
Für PKW- und LKW-Verkehr.

Abdeckung mit Stahlplatten nach statischen
Erfordernissen. Diese Position wird nur auf besondere
Anweisung des AG ausgeführt.
Länge der Überfahrt: bis 3,00 m
Baugrubenbreite  : bis 2,00 m
Menge: 2,000 St

**01.01.0060 Stahlplatten umlegen**
Überfahrt nach Angabe der Bauleitung umlegen,
einschließlich sämtlicher Nebenarbeiten.
Menge: 3,000 St

**01.01.0070 Mülltransport allgemein**
Müllbehältnisse (Hausmüll, Altpapier, gelber Sack,
Biotonne etc.) der Anwohner im Baustellenbereich der
August-Wibbelt-Straße und der Bremer Straße zu einem
geeigneten Sammelplatz im Everkeweg transportieren.
Nach Leerung sind die Tonnen zurückzustellen. Die
Transportentfernung beträgt max. ca. 150 m. Der
Sammelplatz muss für die Müllabfuhr ungehindert zu
erreichen sein. Die Koordination mit den
Entsorgungsunternehmen obliegt dem AN.
Die Tonnen sind gemäß der Hausnummern zu kennzeichnen.

Mülltransport der betroffenen Anwohner/ Behältnisse
über die gesamte Dauer der Bauzeit.
Menge: 1,000 Psch

**01.01.0080 Sicherstellung Rettungswege**
Während der Baumaßnahme muss jederzeit eine An- bzw.
Durchfahrt für Rettungsfahrzeuge möglich sein.

Dies soll durch folgende Maßnahmen gewährleistet
werden:

- die offene Baugrube muss mit einer Vorwarnzeit von 5
min (über die Leitstelle der Feuerwehr) mit Überfahrten
abgedeckt werden können

- Baugeräte und Baustoffe sind beiseite zu räumen, so
dass eine ungehinderte Durchfahrt möglich ist

- Baustelleneinrichtung, Baustoffe, Aushubboden etc.
müssen außerhalb des Durchfahrtbereiches gelagert
werden.

- Hochborde zum Gehweg sind sind an Engstellen (ca. 60
m) durch geeignetes Material (Schotter o.ä.) für die
Überfahrt anzurampen. Der Oberbau ist im
Überschüttungsbereich durch ein Vlies vor
Beschädigungen zu schützen.

- nach Feierabend bzw. an Wochenenden oder Feiertagen
ist die Baugrube an den Engstellen abzudecken und die
Durchfahrt freizuräumen
Die erforderlichen Abdeckungen (Stahlplatten etc.) sind
einzurechnen.

Es ist sicherzustellen, dass keine Fahrzeuge im
Baubereich abgestellt werden.

Die hieraus entstehenden Erschwernisse für die
Bauausführung sind in diese Position einzurechnen.

Bei einem tatsächlichen Notfalleinsatz mit
Arbeitsunterbrechung wird die ausgefallene Arbeitszeit
über die Stundensätze (anwesendes Personal und
eingesetzte Maschinen) auf Nachweis vergütet.
Menge: 1,000 Psch

**01.01.0090 Baustellenzaun**
Errichtung eines standfesten Zaunes zur beidseitigen
Absperrung und Sicherung der Baustelle. Der Zaun ist
für die Dauer der Bauzeit zu unterhalten und nach
Beendigung der Arbeiten wieder zu entfernen. Der
ursprüngliche Zustand ist wiederherzustellen.

Höhe des Zaunes: ca. 2,15 m

Der Zaun muss während der Dunkelheit entsprechend der
StVO ausreichend beleuchtet werden.
Zaunpfähle mit schweren, vorgefertigten, versetzbaren
Einzelfundamenten. Die Zaunelemente sind zu
verschrauben und mit Schrägstützen gegen Umfallen zu
sichern.
Aufgemessen wird in Abwicklung der Kanalachse, wobei
Schächte und Bauwerke übermessen werden. Zusätzlich
benötigte Zaunelemente (z. B. zur Absperrung und
Sicherung der Hausanschlussbaugruben, des
Baugrubenkopfes, von Materiallagerstellen etc.) sind in
den Einheitspreis einzurechnen und werden nicht
gesondert vergütet.

Die erforderliche Öffnung und Wiederverschließung der
Absperrungen für den Baubetrieb werden nicht gesondert
vergütet und sind in den Einheitspreis mit
einzukalkulieren.
Menge: 300,000 m

**01.01.0100 Straßenbeleuchtungsmast sichern**
Für die Dauer der Bauzeit ist ein provisorischer
Anfahrschutz für Straßenbeleuchtungsmastes  zu liefern,
fachgerecht zu montieren, während der gesamten Bauzeit
zu unterhalten und nach Abschluss der Arbeiten wieder
zurückzubauen.

Der Anfahrschutz ist so auszubilden, dass ein wirksamer
Schutz gegen Beschädigungen durch Baustellenfahrzeuge,
Baumaschinen, Liefer- und Anliegerverkehr gewährleistet
ist.

Mindestabstand zum Mast: 0,20 m umlaufend
Höhe: mindestens 1,00 m über Geländeoberkante

Während der Bauzeit ist eine regelmäßige Kontrolle und
gegebenenfalls Nachjustierung oder Instandhaltung des
Anfahrschutzes sicherzustellen. Nach Abschluss der
Bauarbeiten sind alle Schutzeinrichtungen rückstandslos
zurückzubauen.
Menge: 4,000 Stck

**01.01.0110 Schalt- und Elektroschränke sichern**
Sicherung wie zuvor, jedoch:

Für die Dauer der Bauzeit ist ein provisorischer
Anfahrschutz für Schalt- und Elektroschränke zu
liefern, fachgerecht zu montieren, während der gesamten
Bauzeit zu unterhalten und nach Abschluss der Arbeiten
wieder zurückzubauen.

Schalt- und Elektroschränke mit einer Höhe von 1,20 m
über dem Gelände.
Menge: 2,000 Stck

**01.01.0120 Grenzsteine/ Grenzpunkte sichern**
Grenzsteine, Grenzröhrchen und sonstige
Vermessungszeichen müssen erkennbar erhalten bleiben
und sind vom Auftragnehmer für die Dauer der Bauzeit zu
sichern. Infolge schuldhaften Verlustes der Grenzsteine
erforderlich werdende Neuvermessungen gehen zu Lasten
des Auftragnehmers.
Müssen bei Ausschachtungen Vermessungspunkte oder
Grenzsteine entfernt werden oder sind sie durch
eventuell abrutschende Erdmassen gefährdet, so hat der
Auftragnehmer sofort das Stadtvermessungs- bzw.
Katasteramt zu benachrichtigen, damit diese die Punkte
sichern können. In keinem Fall dürfen Vermessungspunkte
und Grenzsteine eigenmächtig entfernt werden.
Grenzsteine oder Grenzmarkierungen, die außerhalb des
Grabenbereiches verloren gehen, sind stets auf Kosten
des Auftragnehmers neu zu setzen. Evtl. Ausnahmen
müssen vorher angezeigt, protokolliert und genehmigt
werden.

Grenzsteine/ Vermessungszeichen während der gesamten
Bauzeit sichern.
Menge: 5,000 Stck

#### Titel 01.02 Verkehrssicherung

**01.02.0010 Verkehrssicherung durchführen, Kanalbau BA1**
Einrichtungen zur Verkehrssicherung und
Verkehrsregelung nach StVO und RSA bei Bauarbeiten auf
Straßen unter Aufrechterhaltung des Verkehrs aufbauen,
unterhalten und betreiben, gegebenenfalls umsetzen und
abbauen.

Die Sicherung mit Baken, Verkehrszeichen sowie
elektrischen Warnleuchten wird über separate Positionen
vergütet, einschl. deren Lieferung und Aufstellung.

Verkehrssicherung gem. Verkehrslenkungsplan BA1.

Der Anliegerverkehr ist während der Bauzeit aufrecht zu
erhalten. Die Anlieger sind vom AN rechtzeitig darüber
zu informieren, wann und wie lange sie ihre
Stellplätze, Hauseingänge und Garagen während der
Bauarbeiten im direkten Zufahrtsbereich nicht anfahren
können.
Menge: 1,000 Stck

**01.02.0020 Straßensperrgenehmigung, Kanalbau BA1**
Die Verkehrssicherung, die verkehrsrechtliche Anordnung
 und Umleitung ist entsprechend den Anordnungen des
Ordnungsamtes des AG und der zuständigen
Straßenverkehrsbehörde durchzuführen. Die
Straßensperrgenehmigung ist vom AN bei diesen Ämtern
einzuholen.

Bereich: Verkehrssicherung gem. Verkehrslenkungsplan
BA1.
Menge: 1,000 PSCH

**01.02.0030 Verkehrssicherungseinrichtungen vorhalten, Kanalbau BA1**
Zuvor genannte Verkehrssicherungseinrichtungen für die
Dauer der Arbeiten im 1. BA vorhalten.
Menge: 3,000 Wo

**01.02.0040 Verkehrssicherung durchführen, Kanalbau BA2**
Einrichtungen zur Verkehrssicherung und
Verkehrsregelung wie zuvor unter Pos.
"Verkehrssicherung durchführen, Kanalbau BA1 "
beschrieben, jedoch:

Verkehrssicherung gem. Verkehrslenkungsplan BA2.
Menge: 1,000 Stck

**01.02.0050 Straßensperrgenehmigung, Kanalbau BA2**
Straßensperrgenehmigung wie zuvor unter Pos.
"Straßensperrgenehmigung, Kanalbau BA1" einholen,
jedoch:

Bereich: Verkehrssicherung gem. Verkehrslenkungsplan
BA2.
Menge: 1,000 PSCH

**01.02.0060 Verkehrssicherungseinrichtungen vorhalten, Kanalbau BA2**
Zuvor genannte Verkehrssicherungseinrichtungen für die
Dauer der Arbeiten im 2. BA vorhalten.
Menge: 12,000 Wo

**01.02.0070 Verkehrssicherung durchführen, Kanal- und Straßenbau BA3**
Einrichtungen zur Verkehrssicherung und
Verkehrsregelung wie zuvor unter Pos.
"Verkehrssicherung durchführen, Kanalbau BA1 "
beschrieben, jedoch:

Verkehrssicherung gem. Verkehrslenkungsplan BA3.
Menge: 1,000 Stck

**01.02.0080 Straßensperrgenehmigung, Kanal- und Straßenbau BA3**
Straßensperrgenehmigung wie zuvor unter Pos.
"Straßensperrgenehmigung, Kanalbau BA1" einholen,
jedoch:

Bereich: Verkehrssicherung gem. Verkehrslenkungsplan
BA3.
Menge: 1,000 PSCH

**01.02.0090 Verkehrssicherungseinrichtungen vorhalten, Kanal- und Straßenbau BA3**
Zuvor genannte Verkehrssicherungseinrichtungen für die
Dauer der Arbeiten im 3. BA vorhalten.
Menge: 4,000 Wo

**01.02.0100 Verkehrszeichen aufstellen und abbauen**
Verkehrszeichen liefern, einschließlich der
Aufstellvorrichtungen. Verkehrszeichen vom LKW abladen,
aufstellen und nach Abschluss der Maßnahme abbauen, auf
LKW aufladen und abfahren.

Einschl. Kontrolle und Ersatz beschädigter/ entwendeter
Verkehrszeichen für die gesamte Dauer der
Verkehrssicherung.
Menge: 35,000 Stck

**01.02.0110 Verkehrszeichen umsetzen**
Zuvor genannte Verkehrszeichen gem. Baufortschritt
innerhalb der Baustelle umsetzen.
Menge: 20,000 Stck

**01.02.0120 Maßnahmenbezogenes Zusatzzeichen anfertigen, als Zulage zur Vorpositio**
Maßnahmenbezogenes Zusatzzeichen der Größe 2, (z. B.
Zeitzusätze für Halteverbote u.dgl.) nach Angabe der
Straßenverkehrsbehörde anfertigen.

Die Beschriftung erfolgt mit schwarzen Klebefolien
(Schriftzeichen und Piktogramme) auf einem
retroreflektierenden weißen Grundkörper mit schwarzem
Rand.
Als Zulage vor Vorposition, Verkehrszeichen aufstellen
Menge: 20,000 St

**01.02.0130 Absperrung aus Schrankenzäunen, VZ 600**
Absperrschranke / VZ 600 (Länge 2000 mm; Höhe 1000 mm;
Höhe VZ 250 mm) einschließlich der
Aufstellvorrichtungen liefern, vom LKW abladen und
gemäß des genehmigten Verkehrszeichenplans aufstellen,
nach Abschluss der Maßnahme abbauen, auf LKW aufladen
und abfahren. Für die Absicherung von Arbeitsstellen,
Absturzkanten, Fußgängerführungen u. dgl. sind
ausschließlich mobile Absturzsicherungen mit
Blindentastleiste (Höhe 100 mm) gemäß TL
Absperrschranken zu verwenden.
Menge: 200,000 m

#### Titel 01.03 Oberflächenaufnahme

**01.03.0010 Verkehrsschilder aufnehmen und wieder setzen, bis 1 m²**
Vorhandene Verkehrsschilder bzw.
Straßenbennenungsschilder mit Betonfundament aufnehmen,
sachgerecht innerhalb der Baustelle lagern und nach
Beendigung der Arbeiten wieder in einem Betonfundament
40/40/60 cm aufbauen, einschl. aller notwendigen
Materialien, Tief- und Erdbauarbeiten.
Einzelschildgrößen bis 0,5 m²
Rohrpfosten mit bis zu 2 Einzelschildern

Das Abbruchgut laden und einer - für diese Abfallart
zulässigen - Entsorgungsanlage zuführen (einschl. aller
anfallenden Entsorgungs- und Nebenkosten).
Menge: 2,000 St

**01.03.0020 Betonpflaster aufnehmen, säubern und lagern**
Betonsteinpflaster, Dicke: ca. 8 bis 12 cm, Abmessung:
ca. 20/10 bis 25/25 cm, in nicht zusammenhängenden
Einzelflächen einschl. Bettung (Sand/Splitt/Mörtel)
aufnehmen, brauchbare Pflastersteine säubern und zur
späteren Wiederverwendung seitlich lagern.

Nicht wieder zu verwendende Steine, Aufbruchmaterial
und übriges Aufbruchgut laden, zur Verwertung nach Wahl
des AN abfahren und entsorgen. Das Entsorgen
anfallender Stoffe wird nicht gesondert vergütet und
ist in die Position einzurechnen.
Menge: 100,000 m2

**01.03.0030 Vorh. Betonpflaster aufnehmen und entsorgen**
Vorh. Betonsteinpflaster wie zuvor aufnehmen, jedoch:

Pflastersteine laden und zur freien Verwendung des AN
abfahren.

Ausführung in einzelnen, nicht zusammenhängenden
Abschnitten.

Abgerechnet wird nach örtlichem Aufmaß.
Menge: 20,000 m2

**01.03.0040 Mosaikpflaster in Beton verlegt aufnehmen, säubern und lagern**
Mosaikpflaster jeder Art und Abmessung in Beton
verlegt, einschl. Bettungsschicht aufnehmen, die
brauchbaren Steine säubern und im Baustellenbereich
lagern.

Ausführung in einzelnen, nicht zusammenhängenden
Abschnitten.
Das Abbruchgut laden und einer - für diese Abfallart
zulässigen - Entsorgungsanlage zuführen (einschl. aller
anfallenden Entsorgungs- und Nebenkosten).
Menge: 2,000 m2

**01.03.0050 Asphaltschnitt bis 12 cm**
Gerade, senkrechte Abbruchkante an vorhandener Straßen-
/ Gehwegdecke aus Asphalt mit einem geeignetem
Fugenschneidgerät gradlinig bis ca. 12 cm Schnitttiefe
im Nassschneideverfahren herstellen.

Schneidfläche abkehren, das Kehrgut geht in das
Eigentum des Auftragnehmers über und ist zu entsorgen.

PAK-Gehalt > 1.000 mg/kg (z. T. > 3.000 mg/kg).

Pechhaltiger bis gefährlich pechhaltiger
Straßenaufbruch gem. beiliegendem Bodengutachten p/
2516107 vom 03.12.2025, überarbeitet am 05.01.2026.
"Kanalbaumaßnahme Augustin-Wibbelt-Straße in Beckum".
Menge: 250,000 m

**01.03.0060 Schwarzdecke aufbrechen, Dicke bis 12 cm**
Schwarzdecke in Fahrbahnen und Fahrbahnnebenflächen
nach Wahl des AN bis ca. 12 cm dick aufbrechen, laden
und umgehend zu einer für das Material zugelassenen
Entsorgungs- und Verwertungsanlage abfahren.

Die Entsorgungskosten der anfallenden Stoffe werden
gesondert vergütet.

Kantenlänge des ausgebauten Materials < 25 cm brechen.
Aufnahmebreite : bis ca. 5,0 m

Material ggfs. auf der Baustelle vorschriftsgemäß
zwischenlagern. Damit verbundener Mehraufwand wird
nicht gesondert vergütet.

PAK-Gehalt > 1.000 mg/kg (z. T. > 3.000 mg/kg).

Pechhaltiger bis gefährlich pechhaltiger
Straßenaufbruch gem. beiliegendem Bodengutachten p/
2516107 vom 03.12.2025, überarbeitet am 05.01.2026.
"Kanalbaumaßnahme Augustin-Wibbelt-Straße in Beckum".
Menge: 550,000 m2

**01.03.0070 Teerhaltiges Asphaltmaterial aufnehmen und entsorgen, Zulage**
Befestigung aus teer- und phenolhaltigem Material (Teer
> 100 mg/ kg) in Fahrbahnen und Fahrbahnnebenflächen
beim Aufbruch und/  oder Fräsen in bereitgestellten LKW
verladen, abfahren und beim Entsorger abladen.

Der Aufbruch von kohlenteerhaltigen Bitumengemischen
ist durch ein Transporteur mit Transportgenehmigung für
besonders überwachungsbedürftige Abfälle unmittelbar
von der  Baustelle zur Entsorgungseinrichtung nach Wahl
des AN zu transportieren.

Der Aufwand für das elektronische
Begleitscheinverfahren und den Transporteur ist
einzurechnen. Wartezeiten beim Entsorger werden nicht
gesondert vergütet. Das elektronische
Begleitscheinverfahren ist durch den AN durchzuführen.

Abfall-Erzeugerin ist der AG. Die Schadstoffanalyse ist
in den Einheitspreis mit einzurechnen.

Pechhaltiger bis gefährlich pechhaltiger
Straßenaufbruch der Verwertungsklasse B gem. RuVa-StB.
gem. beiliegendem Bodengutachten p/2516107 vom 03.12.
2025, überarbeitet am 05.01.2026. "Kanalbaumaßnahme
Augustin-Wibbelt-Straße in Beckum".

PAK-Gehalt > 1.000 mg/kg (z. T. > 3.000 mg/kg).

Abgerechnet wird nach vom AG anerkannten Wiegekarten

Als Zulage zur Schwarzdecke aufbrechen.
Menge: 150,000 to

**01.03.0080 Schottertragschicht, Grobschlag aufnehmen und entsorgen, > RC-3, Kanal**
Vorhandenen Straßenoberbau/ ungebundene Tragschichten
im Bereich der Kanaltrasse aufnehmen, laden und
fachgerecht entsorgen.

Tragschicht aus Mineralgemisch, Schüttpacklage,
Grobschlag, Schlacke o.ä. in Ausbaustärken bis 40 cm.

Einschließlich Aufbruch von verfestigten Schichten
mittels maschinellen Meißeleinsatz.

Material > RC-3 gem. EBV gem. beiliegendem
Bodengutachten p/2516107 vom 03.12.2025, überarbeitet
am 05.01.2026.  "Kanalbaumaßnahme Augustin-Wibbelt-
Straße in Beckum".

PAK-Gehalt > 250 mg/kg .

Es ist ein Entsorgungsnachweis zu führen. Die
Aufwendungen sind mit einzurechnen.
Die Ausbaumengen sind zusätzlich durch Wiegekarten
zu belegen.
Menge: 70,000 m3

**01.03.0090 Provisorische STS aus RCL1 aufnehmen und entsorgen, Kanal**
Provisorische Oberfläche aus Kanalgrabenverfüllung
(Einbau s. gesonderte Position - 01.10.0010.)
aufnehmen, laden und zur freien Verwendung des AN
abfahren.

Material: RCL 1 Recyclingschotter
Menge: 70,000 m3

**01.03.0100 Schottertragschicht, Grobschlag aufnehmen und entsorgen, > RC-3, Str.**
Vorhandenen Straßenoberbau/ ungebundene Tragschichten
im restlichen Baustellenbereich (auch in Einzelflächen)
, auf Straßen-, Parkstreifen- und Gehwegflächen,
aufnehmen, laden und fachgerecht entsorgen.

Tragschicht aus Mineralgemisch, Schüttpacklage,
Grobschlag, Schlacke o.ä. in Ausbaustärken bis 40 cm.

Einschließlich Aufbruch von verfestigten Schichten
mittels maschinellen Meißeleinsatz.

Material > RC-3 gem. EBV gem. beiliegendem
Bodengutachten p/2516107 vom 03.12.2025, überarbeitet
am 05.01.2026. "Kanalbaumaßnahme Augustin-Wibbelt-
Straße in Beckum".

PAK-Gehalt > 250 mg/kg .

Es ist ein Entsorgungsnachweis zu führen. Die
Aufwendungen sind mit einzurechnen.
Die Ausbaumengen sind zusätzlich durch Wiegekarten
zu belegen.
Menge: 150,000 m3

**01.03.0110 Einfassungen mit Betonfundament und Rückenstütze, Bordsteine**
Bordsteine aller Art und Abmessungen (z. B. HB 15/30,
oder vgl.) in Beton versetzt, einschließlich der
Betonrückenstütze abbrechen. Abbruchgut aufnehmen,
laden, in den Eigentum des AN übernehmen, zur freien
Verwendung abfahren und entsorgen.

Das Entsorgen anfallender Stoffe wird nicht gesondert
vergütet und ist in die Position einzurechnen.
Menge: 110,000 m

**01.03.0120 Einfassungen mit Unterbau, einreihige Pflasterbahn**
Einfassungen mit Unterbau aufnehmen wie zuvor, jedoch:

einreihige Pflasterbahn verschiedener Arten und
Abmessungen (z. B. Pflasterstein 16x16 cm oder vgl.).
Menge: 210,000 m

**01.03.0130 Tiefbordsteine aufnehmen und entsorgen**
Einfassungen mit Unterbau aufnehmen wie zuvor, jedoch:

Tiefbordsteine/ Betonrandsteine aller Art und
Abmessungen.
Menge: 40,000 m

#### Titel 01.04 Erdarbeiten

**01.04.0010 Boden (< 50 Vol-.% mineral. FB) lösen, laden und entsorgen, BM-F2**
Bodenmaterial mit bis < 50 Vol.-% mineralischer
Fremdbestandteile für Rohrgräben, Schächte und Bauwerke
gemäß DIN 18300 und ZTVE im Baustellenbereich für
verbaute sowie unverbaute oder geböschte Baugruben
lösen, aufnehmen, laden, zur freien Verwendung des AN
abfahren und entsorgen.

Materialwert BM-F2 gemäß Ersatzbaustoffverordnung (EBV)
.
Aushubtiefe bis <= 3,50 m.
Homogenbereich LÖS A.

Die Baugrubenbreiten werden nach DIN EN 1610 nur in den
darin angegebenen Maßen vergütet, zzgl 2 x ca. 15 cm
für den Verbau.
Menge: 180,000 m3

**01.04.0020 Boden (< 50 Vol-.% mineral. FB) lösen, laden und entsorgen, BM-F3**
Boden wie zuvor ausheben, laden und entsorgen, jedoch:

Materialwert BM-F3 gemäß Ersatzbaustoffverordnung (EBV)
.
Menge: 120,000 m3

**01.04.0030 Zulage, Meißeleinsatz, Homogenbereich LÖS B-C**
Zulage für Erdarbeiten im Homogenbereich LÖS B-C
mittels schwerer Geräte und unter Meißeleinsatz.
Menge: 60,000 m3

**01.04.0040 Handschachtung Querschläge als Zulage**
Boden in Handarbeit gemäß DIN 18 300 und ZTVE ausheben.
Herstellung von Querschlägen zur Feststellung der Lage
von Leitungen.
Boden zwischenlagern, wieder verfüllen und gemäß ZTVE
verdichten.
Nach Abschluss der Arbeiten ist der Querschlag zu
verfüllen und gemäß ZTVE ordnungsgemäß zu verdichten.

Aufbruch und Oberflächenwiederherstellung werden nach
gesonderten Ordnungsnummern vergütet.

Boden gemäß beiliegendem Schichtenverzeichnis bzw.
Bodengutachten.

In jeder Breite und Tiefe als Zulage zum Bodenaushub.
Menge: 15,000 m3

**01.04.0050 Deklarationsanalyse Bodenaushub gem. Ersatzbaustoffverordnung**
Die Deklarartionsanalyse des Bodenaushubs, inklusive
der Asphaltbefestigung und des Straßenoberbaus gemäß
"Ersatzbaustoffverodnung" (Stand: 01.08.2023, Analytik
gemäß Anlage 1, Tabelle 3 Spalte 6 und Bestimmung des
pH-Werts) im Bereich des Kanalneubaus wird seitens des
AN durch ein unabhängiges Prüflabor veranlasst.
Die Probennahmen erfolgen durch den Gutachter und sind
in den Einheitspreis mit einzukalkulieren.

Der Aufwand und die erforderlichen Maßnahmen für das
Entsorgungsnachweisverfahren (einschließlich aller
Gebühren, Beschaffung und Bearbeitung der Formulare
etc.) sind einzurechnen.

Diese Position wird nur einmal für die gesamte
Baumaßnahme vergütet.
Menge: 3,000 Stck

**01.04.0060 Mauerwerk und unbewehrten Beton abbrechen**
In der Baugrube vorgefundenes Mauerwerk sowie
unbewehrter Beton abbrechen, laden und fachgerecht
entsorgen.
Abgerechnet wird nach örtlichem Aufmaß.

Das Abbruchgut laden und einer - für diese Abfallart
zulässigen - Entsorgungsanlage zuführen (einschl. aller
anfallenden Entsorgungs- und Nebenkosten).
Menge: 5,000 m3

**01.04.0070 Stahlbeton abbrechen**
In der Baugrube vorgefundener Stahlbeton abbrechen,
laden und fachgerecht entsorgen.
Abgerechnet wird nach örtlichem Aufmaß.

Das Abbruchgut laden und einer - für diese Abfallart
zulässigen - Entsorgungsanlage zuführen (einschl. aller
anfallenden Entsorgungs- und Nebenkosten).
Menge: 2,500 m3

**01.04.0080 Kabel/Leerrohre von Hand freilegen, 90-135°**
In Baugruben angetroffene Kabel, Leerrohre und
Kabelformsteine von Hand freilegen, unterfahren und
während der Bauarbeiten nach den
Kabelschutzbestimmungen sichern und bei Verfüllung
sowie sorgfältiger Verdichtung der Baugrube fachgerecht
unter Anleitung des Kabeleigentümers in einem Sandbett
wieder verlegen und mit Kabelabdecksteinen oder 10 cm
Sand und querliegenden Ziegelsteinen abdecken.
Alle sich ergebenden Arbeitserschwernisse (auch bei der
Rohrverlegung, dem Aushub und Verbau des Rohrgrabens)
und zusätzliche Materialien sowie sämtliche
erforderliche Handschachtung im Sicherheitsbereich
entsprechend den Schutzbestimmungen des
Kabeleigentümers neben, unter und über den Kabeln, bis
zur neuen Kanalsohle, sind in diese Position
einzurechnen und werden nicht zusätzlich vergütet.
Kabelpakete (bis 500 x 500 mm) werden nur als einfache
Leitung abgerechnet.
Für rechtwinklige Kreuzungen und Kreuzungen zwischen 90
Grad und 135 Grad.
Leitungen in Betrieb!
Menge: 15,000 St

**01.04.0090 Kabel/Leerrohre von Hand freilegen, 135-180°**
Position wie zuvor im vollen Wortlaut beschrieben,
jedoch für den Kreuzungswinkel zwischen 135 und 180
Grad (schleifende Kreuzung).
Menge: 50,000 m

**01.04.0100 Leitungen aufhängen und sichern, 90-135°, <= DN 200**
In Baugruben angetroffene Leitungen (Gas, Wasser,
Abwasser) von Hand freilegen, unterfahren und während
der Bauzeit so aufhängen und sichern, dass sie sich
nicht verschieben können.
Die Isolierung der Rohre darf dabei nicht beschädigt
werden. Aus diesem Grund müssen geeignete Zwischenlagen
zwischen Rohr und Aufhängung verwendet werden. Die
Leitungen sind gegen Temperatureinwirkung zu schützen.
Bei der Verfüllung der Baugrube unter ständiger
Verdichtung ist die Leitung von Hand unter Anleitung
des Eigentümers so zu unterstampfen, dass sie sich
nicht mehr setzen kann. Die Leitung ist grundsätzlich
mit Sand zu ummanteln.
Alle sich ergebenden Arbeitserschwernisse (auch bei der
Rohrverlegung) und zusätzliche Materialien sowie
sämtliche erforderliche Handschachtung im
Sicherheitsbereich entsprechend den Schutzbestimmungen
des Leitungseigentümers neben, unter und über den
Leitungen, bis zur neuen Kanalsohle, sind in diese
Position einzurechnen und werden nicht zusätzlich
vergütet.
Leitung bis einschl. DN 200.

Für rechtwinklige Kreuzungen und Kreuzungen zwischen 90
Grad und 135 Grad.
Leitungen in Betrieb!
Menge: 15,000 St

**01.04.0110 Leitungen aufhängen und sichern, 135-180°, <= DN 200**
Position wie zuvor im vollen Wortlaut beschrieben,
jedoch für Kreuzungen von Leitungen zwischen 135 und
180 Grad (schleifende Kreuzung).
Menge: 50,000 m

**01.04.0120 Erschwernisse Kabel-/ Leitungspakete**
Erschwernisse für die Verlegung von Kanalrohren unter
Kabel- und Leitungspaketen mit einer Breite > 1,0 bis
3,0 m.
In dieser Position sind alle Erschwernisse zur
Verlegung der Kanalrohre, Erdarbeiten, Verbau unter den
Leitungen und Kabeln, etc. einzukalkulieren.
Die Position kommt nur zum tragen, wenn die Leitungen
und Kabel die Baugrube hintereinander kreuzen ohne
einen Abstand von 0,70 m untereinander zu haben.
Als Zulage zu den Kabel- und Leitungskreuzungen.
Menge: 2,000 St

#### Titel 01.05 Baugrubenverbau

**01.05.0010 Baugrubensicherung durch Grabenverbaugeräte, randgestützt**
Graben- bzw. Baugrubenwände entsprechend DIN 18 303, 18
304, DIN 4124 und DIN EN 1610 sowie den Richtlinien der
Berufsgenossenschaft ordnungsgemäß verbauen.

Im Einheitspreis enthalten ist das Vorhalten und das
spätere Entfernen des Verbaues.
Abgerechnet werden die dicht geschlossenen,
verkleideten, sichtbaren Flächen mit maximal 10 cm
Überstand über Straßen-, Geländeoberkante bzw.
Unterkante Oberboden.

Verkleidung mit randgestützten Grabenverbaugeräten für
Rohrgräben ab einer Tiefe von > 1,25 m gemäß DIN EN
1610. Einschließlich Holz- oder Kanaldielenverbau im
Bereich von Leitungs- und Kabelkreuzungen, diese
Bereiche werden übermessen und nicht besonders
vergütet.
Der jeweilige Vorkopf-Verbau, ebenfalls mit Holz-,
Kanaldielen oder Stahlplattenverbau ist mit
einzurechnen und wird nicht gesondert vergütet.

Grabensohle:  bis einschl. 3,50 m.
Rohrgrabenbreite: bis 1,40 m (gem. DIN EN 1610)

Seitliche Verkehrsbelastung außer den Baufahrzeugen SLW
60.

Verbau einbauen, vorhalten und später wieder
beseitigen.
Menge: 560,000 m2

**01.05.0020 Baugrubensicherung durch Dielenkammerverbau**
Graben- bzw. Baugrubenwände entsprechend DIN 18 303, 18
304, DIN 4124 und DIN EN 1610 sowie den Richtlinien der
Berufsgenossenschaft ordnungsgemäß verbauen.

Im Einheitspreis enthalten ist das Vorhalten und das
spätere Entfernen des Verbaues.
Abgerechnet werden die dicht geschlossenen,
verkleideten, sichtbaren Flächen mit maximal 10 cm
Überstand über Straßen-, Geländeoberkante bzw.
Unterkante Oberboden.

Verkleidung im Dielenkammerverbau mit Kanaldielen KD 6/
8 für die Schachtbaugruben, den statischen
Erfordernissen entsprechend, für Rohrgräben ab einer
Tiefe von > 1,25 m gemäß DIN EN 1610. Einschließlich
Holz- oder Kanaldielenverbau im Bereich von Leitungs-
und Kabelkreuzungen, diese Bereiche werden übermessen
und nicht besonders vergütet.
Der jeweilige Vorkopf-Verbau in den
Kanalgrabenabschnitten ist mit einzurechnen und wird
nicht gesondert vergütet.

Grabensohle:  bis einschl. 3,50 m.
Baugrubenbreite: bis 2,5 m (Schächte)

Seitliche Verkehrsbelastung außer den Baufahrzeugen SLW
60.

Verbau einbauen, vorhalten und später wieder
beseitigen.
Menge: 120,000 m2

**01.05.0030 Vorbohrungen Kanaldielenverbau**
Herstellung von Vorbohrungen für Kanaldielenverbau im
anstehenden Mergelgestein gemäß VOB/C DIN 18300 und DIN
18301. Bohrungen mit geeignetem Gerät herstellen,
Bohrdurchmesser auf die Kanaldielen abstimmen. Lockere
Bestandteile entfernen, erschütterungsarm ausführen.
Anfallendes Bohrgut aufnehmen und ordnungsgemäß
entsorgen oder wiederverwenden. Sämtliche
Nebenleistungen sind im Einheitspreis enthalten.

Vorbohrungen im Mergelstein bis 1,0 m Einschnittstiefe.
Durchmesser: 0,30 m

Einschl. anschließendem Verfüllen des Bohrloches mit
verdichtungsfähigem Füllboden der Bodengruppe SE.
Menge: 8,000 Stck

#### Titel 01.06 Wasserhaltung

*Hinweis*
Wasserhaltung
Die Vorhaltung und der Einsatz der Stromaggregate,
Hebewerkzeuge, ggf. Hebefahrzeuge, Bedienungspersonal,
Pumpen und Schläuche etc. sowie alle Betriebsmittel
sind in die nachfolgenden Positionen der Wasserhaltung
einzurechnen.
Die eingesetzten Pumpen müssen durch die
Schachtdeckelöffnung in die Schächte abgelassen werden
können. Es sind mind. 150 m Schlauch für die
Abwasserführung vorzuhalten. Die Schläuche sind während
des Überpumpens zu sichern und vor Beschädigung zu
schützen. Die Rückstausicherung beim Einsatz von
Absperrblasen oder Absperrungen mit Sandsäcken ist AN-
seitig zu gewährleisten.

**01.06.0010 Vorhandene wasserführende Kanäle abfangen 20 bis 50 l/s, DN 300**
Vorhandene wasserführende Kanäle DN 300 mm in der
Baugrube während der Bauzeit ordnungsgemäß abfangen und
zum nächsten Schacht überleiten. Hierzu gehört auch der
evtl. Einsatz von Pumpen, Betriebsstoffen, Strom, etc.
Die Ableitung hat grundsätzlich durch Rohrleitungen zu
erfolgen. Ein Rückstau darf in den oberhalb liegenden
Kanälen nicht eintreten.

Es ist mit einer Wasserführung von ca. 20 - 50 l/s bei
Mischwasserabfluss zu rechnen.
Schlauchlängen für eine Überpumpentfernung von bis zu
150 m sind einzukalkulieren.

Außerhalb der Arbeitszeiten ist die Baugrube mit einem
DN 250 mm PVC-Rohr zu überbrücken. Das Rohr ist so zu
fixieren, dass auch bei Starkregen das Wasser sicher
übergeleitet wird.

Die Baugrube der Kanalhaltungen und Schächte ist
absolut trocken zu halten. Es darf kein Mischwasser in
die Baugrube entweichen.
Menge: 4,000 St

**01.06.0020 Vorhandene wasserführende Kanäle abfangen, 50 bis 100 l/s, DN 300**
Wasserüberleitung wie vor., jedoch ist mit einer
Wasserführung von > 50 bis 100 l/s bei Niederschlägen
zu rechnen.
Menge: 2,000 St

*Hinweis*
Vorbemerkung offene Wasserhaltung
Der Auftragnehmer hat Umfang, Leistung, Wirkungsgrad
und Sicherheit der Wasserhaltungsanlagen dem
vorgesehenen Zweck entsprechend nach den Angaben des
Auftraggebers zu hydrologischen und geologischen
Verhältnissen zu bemessen.

Der Auftragnehmer hat den Nachweis zu führen, dass die
vorgesehene Anlage geeignet und ausreichend ist.
Insbesondere sind anzugeben:
- allgemeine Anforderung der Anlage,
- Pumpensümpfe, Drainagen oder Brunnen nach Art, Lage,
Höhe und Tiefe,
- Standort und Leistung der Pumpen,
- Energiebedarf und Energiequelle,
- Lage, Länge und Durchmesser der Rohrleitungen,
- Art der Überwachung und Dokumentation,
- vorgesehene Sicherheitsmaßnahmen wie
Notstromaggregate, Ersatzpumpen, Bereitschaftsdienst
und Alarmanlagen.
Grundsätzliche Abweichungen hiervon sind nur mit der
Zustimmung des Auftraggebers zulässig.

Fördern und Ableiten des Wassers
Die Menge des geförderten Wassers und dessen Gehalt an
absetzbaren Stoffen sind zu ermitteln. Das geförderte
Wasser ist visuell und nach Geruch zu prüfen. Die
Ergebnisse sind zu dokumentieren.
Das Fördern und Ableiten des Grund- und
Schichtenwassers hat so zu erfolgen, dass dem Boden
keinerlei Erd- oder Sandmassen entzogen werden.
Flutleitungen sind, wenn erforderlich, im Verkehrsraum
zu überbrücken, so dass der Verkehr ungehindert über/
unter diese hinweg geführt werden kann.
Das Fördern und Ableiten erfolgt ausschließlich nach
Abnahme der Bauüberwachung des AG.

Kalkulation und Abrechnung
Bei der Kalkulation der Wasserhaltung zur Herstellung
der Kanalhaltungen und der Bauwerke ist zu
berücksichtigen, dass die maßgebende Absenktiefe aus
dem arithmetischen Mittel der Baugrubensohle der
Kanalhaltung ermittelt wird.
Diese Absenktiefe gilt für die gesamte Haltung.
Das Grund- bzw. Schichtenwasser ist bis 0,50 m unter
der Baugrubensohle abzusenken.
Gemäß VOB, DIN 18305, wird bei den Leitungsgräben nach
Längenmaß (Achsenlänge) abgerechnet. Das bedeutet, dass
die Länge der Kanalhaltung bei der Abrechnung der
Wasserhaltung zugrunde gelegt wird. Bauwerke werden
übermessen.

**01.06.0030 Planumsdrainage herstellen, Kanalbau DN 400**
Offene Wasserhaltung für Rohrgräben und für den
Schachtneubau entsprechend DIN 18 305 während der
Bauzeit komplett durchführen. Es ist sicherzustellen,
dass das Planum von Grund- und Schichtwasser jederzeit
freigehalten wird.

Ein Fluten der Baugrube ist nicht zulässig. Die zur
Förderung und Ableitung des Wassers erforderlichen
Pumpen, Rohrleitungen und Verbindungen sowie die
Aufrechterhaltung der Vorflut und sämtliche Zulagen für
den ununterbrochenen Pumpbetrieb werden nicht besonders
vergütet.

Abgerechnet wird die einfache Länge des Planums in den
Tiefpunkten. Verlegesohle der Drainage beidseitig ca.
50 cm unterhalb der Kanalgrabensohle.

Kanalgraben DN 400
Drainage DN 100, beidseitig parallel zur Grabenwand:
Grabentiefe bis 0,30 m,
Sohlenbreite: bis 1,40 m (angepasst an die Breite der
Kanalbaugrube).
Graben eingeschlagen in ein Geotextil GRK3, mind. 150
g/m², zur Vermeidung der Vermischung von
Feinstkornanteilen.

Inkl. aller Materialien, wie Drainage, Schläuche,
Pumpe, Stromerzeuger, etc und Verfüllung mit
Filtermaterial (Betonkies 8/16 od. 8/32 mm).

Größe, Abstand und Tiefe der Pumpensümpfe nach Wahl des
AN. Pumpenleistung nach Wahl des AN.

Dränleitung mind. alle 100 m fachgerecht mit einem
Betonpfropfen verschließen und einen neuen Pumpensumpf
anlegen.
Menge: 105,000 m

#### Titel 01.07 MW-Kanal- und Schachtbauwerke aufnehmen

**01.07.0010 Beton- Stahlbetonkanal bis DN 300 rechtwinklig schneiden**
Vorhandenen Beton- Stahlbetonkanal innerhalb der
Baugrube 1x passgenau rechtwinklig schneiden.
Ausführung ausschließlich mit Nassschneidegerät.
Material: Beton- Stahlbetonkanal (biegesteifes
Material)
Durchmesser bis einschl. DN 300.
Menge: 4,000 Stck

**01.07.0020 Steinzeug-/Betonrohr bis DN 150 rechtwinklig schneiden**
Vorhandene HA-Leitung innerhalb der Baugrube 1x
rechtwinklig schneiden. Ausführung ausschließlich mit
Nassschneidegerät.
Material: Steinzeug/Beton/biegesteifes Material
Durchmesser bis einschl. DN 150.
Menge: 3,000 Stck

**01.07.0030 Kunststoffrohr bis DN 150 rechtwinklig schneiden**
Rohr schneiden wie vorab beschrieben, jedoch:

Schnitt eines Kunststoffrohres (biegeweich).
Menge: 2,000 Stck

**01.07.0040 Vorhandene Kanäle aufnehmen, DN 300**
Vorhandene wasserführende Kanäle innerhalb der Baugrube
vollständig aufnehmen, laden und fachgerecht entsorgen.
Die anfallenden Wassermengen aus der Rohrleitung und
dem Rohrauflager /Bettungszone sind ordnungsgemäß
abzuführen. Hierzu gehört auch der evtl. Einsatz von
Pumpen. Die Ableitung hat grundsätzlich durch
Rohrleitungen zu erfolgen. Ein Rückstau darf in den
oberhalb liegenden Kanälen nicht eintreten.
Alle sich ergebenden Arbeitserschwernisse, die durch
den vorhandenen Kanal auftreten, sind einzukalkulieren.
Das Freilegen des Kanals, die erforderlichen Verbau-
und Wasserhaltungsarbeiten sind im EP einzukalkulieren.
Die aufzunehmenden Altkanäle liegen in der neu zu
erstellenden Baugrube bzw. grenzen unmittelbar an diese
an.

Mischwasser
Rohrmaterial:  Beton-/ Stahlrohre
Rohrdurchmesser: bis DN 300 mm

Die Entsorgung der anfallenden Stoffe ist in dieser
Position mit einzurechnen und wird nicht gesondert
vergütet.

Aufnahme der Kanäle nach Baufortschritt.

Als Zulage zum Bodenaushub.
Menge: 115,000 m

#### Titel 01.08 Leitungzone und MW-Hauptkanal

**01.08.0010 Bodenaustausch/ Untergrundverbesserung aus HKS 0/32 oder 0/45**
Bodenaustausch bzw. Untergrundverbesserung unterhalb
des Rohrauflagers und im Bereich der Schachtbauwerke
aus HKS 0/45 oder 0/56 zur Stabilisierung des
Auflagers.
Liefern, einbauen und verdichten.

Verdichtungsgrad: DPr = 97 %
Material:  HKS
Körnung:  Kiessand 0/32 oder HKS 0/45
Stärke:  30 cm

Abgerechnet wird nach eingebautem Volumen in
verdichtetem Zustand nach Baugrubenbreiten gemäß DIN EN
1610.
Die Einbaumengen sind zusätzlich durch Wiegekarten zu
belegen.
Menge: 60,000 m3

**01.08.0020 Untere Rohrbettungsschicht, Kiessand 0/8 mm**
Nachfolgend beschriebenes Material als Rohrbettung
entsprechend DIN EN 1610 auf ganzer Baugrubenbreite in
vorgeschriebenen Gefälle lagenweise einbauen und
verdichten.

Rohrbettung:  Bettung Typ 1
Verdichtungsgrad: DPr = 97 v.H
Material:  Kiessand
Körnung:  0/8 mm
Stärke:  a = 100 mm + 1/10 DN in mm
  mindestens 150 mm
  b = gem. statischer Berechnung

Abgerechnet wird nach eingebautem Volumen im
verdichteten Zustand. Die Einbaumengen sind zusätzlich
durch Wiegekarten zu belegen.
Menge: 25,000 m3

**01.08.0030 Seitenverfüllung und Überdeckung, 0/8 mm**
Baugruben- und Rohrgrabenverfüllung. Einbau in der
Leitungszone bis mind. 0,30 m über Rohrscheitel.

Material:  Kiessand
Verdichtungsgrad: DPr = 97 v.H
Körnung:  0/8
Stärke:  30 cm über Rohrscheitel

Abgerechnet wird nach eingebautem Volumen im
verdichteten Zustand. Die Einbaumengen sind zusätzlich
durch Wiegekarten zu belegen.
Menge: 100,000 m3

**01.08.0040 Baugruben- und Rohrgrabenverfüllung, Hauptverfüllung (Ersatzmaterial)**
Baugruben- und Rohrgrabenverfüllung,
Auffüllungsmaterial als Ersatz für ungeeigneten Boden.
Einbau oberhalb der Leitungszone (Hauptverfüllung),
liefern, einbauen und lagenweise verdichten.

Material :
Trag- und verdichtungsfähiger Sand der Bodengruppe SE
nach DIN 18196 Verdichtungsgrad: DPr = 97 v.H

Abgerechnet wird nach eingebautem Volumen in
verdichtetem Zustand.
Die Baugrubenbreiten werden nach DIN EN 1610 nur in den
darin angegebenen Maßen vergütet, zzgl 2 x ca. 15 cm
für den Verbau. Die Einbaumengen sind zusätzlich durch
Wiegekarten zu belegen.
Menge: 120,000 m3

**01.08.0050 PVC-U Rohr DN/OD 400 liefern und verlegen**
Vollwand-Kunststoffrohr DN/OD 400 liefern und im
Rohrgraben verlegen.

Vollwand-Kunststoffrohr DN/OD 400, eine angeformte
Muffe
Wanddicke: 11,7 mm
SDR-Klasse: 34
Farbe (RAL): 7037 grau
Baulängen: 1,5 bis 6,0 m
Material: Polyvinylchlorid (PVC-U), weichmacherfrei
Rohrtyp A1 nach DIN EN 13476, mit um mindestens 25%
erhöhter Wanddicke der inneren Verschleißschicht
bezogen auf die Anforderungen der DIN EN 13476
E-Modul: = 3000 kN/m² Kurzzeit bzw. = 1500 kN/m²
Langzeit
Ringsteifigkeit: = 8 kN/m² nach ISO 9969
Mindestbiegesteifigkeit (Kurzzeit): 480 kN/m²
Einbautiefe: 2,28 bis 2,85 m,
Verkehrslast: SLW 60
Dichtungssystem: CI-Dichtung (fest integriert)
nach DIN EN 681-2
Wandaufbau: Vollwand

'......................................................
...........................................'
Hersteller: (vom Bieter auszufüllen)
Menge: 110,000 m

**01.08.0060 PVC-U Rohre liefern und einbauen, DN/OD 300**
PVC-U Rohr wie zuvor liefern und einbauen, jedoch:

Durchmesser DN/OD 300.

In Anschlussbereichen an die vorh. Kanalhaltungen.
Baulänge 1,5 m.

'......................................................
...........................................'
Hersteller: (vom Bieter auszufüllen)
Menge: 12,000 m

**01.08.0070 PVC-U Rohrbogen 15 - 45° liefern und einbauen, DN/OD 400**
Rohrbogen als Formstück zum Vollwand-Kunststoffrohr DN/
OD 400 mm liefern und einbauen.

Bogen mit einer eine angeformten Muffe,
SDR-Klasse: 34,
Gradzahl: 15°, 30° oder 45°
Farbe (RAL): 7037 grau
Material: Polyvinylchlorid (PVC-U), weichmacherfrei
E-Modul: = 3000 kN/m² Kurzzeit bzw. = 1500 kN/m²
Langzeit
Dichtungssystem: CI-Dichtung (fest integriert) nach DIN
EN 681-2
Wandaufbau: Vollwand

'......................................................
...........................................'
Hersteller: (vom Bieter auszufüllen)
Menge: 2,000 St

**01.08.0080 PVC-U Abzweig liefern und einbauen, DN/OD 400/160/45°**
Abzweig als Formstück zum Vollwand-Kunststoffrohr DN/OD
400 mm liefern und einbauen.

Abzweig DN/OD 400/160/45°, zwei angeformte Muffen
SDR-Klasse: 34
Gradzahl: 45°
Farbe (RAL): 7037 grau
Material: Polyvinylchlorid (PVC-U), weichmacherfrei
E-Modul: = 3000 kN/m² Kurzzeit bzw. = 1500 kN/m²
Langzeit
Dichtungssystem: FE-Dichtung (fest eingelegt)
Wandaufbau: Vollwand

'......................................................
...........................................'
Hersteller: (vom Bieter auszufüllen)
Menge: 10,000 St

**01.08.0090 PVC-U Abzweig liefern und einbauen, DN/OD 400/200/45°**
Abzweig als Formstück zum Vollwand-Kunststoffrohr DN/OD
400 mm liefern und einbauen.

Abzweig DN/OD 400/200/45°, zwei angeformte Muffen
SDR-Klasse: 34
Gradzahl: 45°
Farbe (RAL): 7037 grau
Material: Polyvinylchlorid (PVC-U), weichmacherfrei
E-Modul: = 3000 kN/m² Kurzzeit bzw. = 1500 kN/m²
Langzeit
Dichtungssystem: FE-Dichtung (fest eingelegt)
Wandaufbau: Vollwand

'......................................................
...........................................'
Hersteller: (vom Bieter auszufüllen)
Menge: 2,000 St

**01.08.0100 Beton-Innen Adapter DN 300**
Beton-Innen Adapter DN 300 liefern und und nach
Einbauanleitung des Herstellers verlegen einbauen.

Einsteck-/ Einschlagadapter für folgende
Rohrmaterialien:

Bestandsrohr Ø Innen (mm): 295 - 305 (Beton)
Anschlussrohr Ø Außen (mm): 295 - 360 (PVC-U)
Farbe: silbergrau / schwarz

Einsteck-/ Einschlagadapter einschl. der benötigten,
variablen Rohrkupplung (360 mm):

Technische Eigenschaften:
Edelstahlspannband: 1.4404 (V4A)
Dichtmanschette: bestehend aus EPDM nach DIN EN 681-1
mit mehrfachem Doppeldichtprofil
Fixierkorb: bestehend aus Polyamid
Zentrische und stufenlose Reduktionsanpassung durch
konisch verformbares Mittelteil und beidseitig
integrierten Bandführungskanäle

'......................................................
...........................................'
Hersteller: (vom Bieter auszufüllen)
Menge: 3,000 Stck

**01.08.0110 Beton-Innen Adapter DN 400**
Beton-Innen Adapter DN 300 liefern und und nach
Einbauanleitung des Herstellers verlegen einbauen.

Einsteck-/ Einschlagadapter für folgende
Rohrmaterialien:

Bestandsrohr Ø Innen (mm): 395 - 405 (Beton)
Anschlussrohr Ø Außen (mm): 360 - 430 (PVC-U)
Farbe: silbergrau / schwarz

Einsteck-/ Einschlagadapter einschl. der benötigten,
variablen Rohrkupplung (430 mm):

Technische Eigenschaften:
Edelstahlspannband: 1.4404 (V4A)
Dichtmanschette: bestehend aus EPDM nach DIN EN 681-1
mit mehrfachem Doppeldichtprofil
Fixierkorb: bestehend aus Polyamid
Zentrische und stufenlose Reduktionsanpassung durch
konisch verformbares Mittelteil und beidseitig
integrierten Bandführungskanäle

'......................................................
...........................................'
Hersteller: (vom Bieter auszufüllen)
Menge: 1,000 Stck

#### Titel 01.09 MW-Schachtbauwerke

*Hinweis*
Vorbemerkung Schachtbauteile
Alle erforderlichen Materialien zur Herstellung der
Fertigteilschächte vom Schachtunterteil inklusive
Schachtrahmen liefern und einbauen. Die
Schachtabdeckung wird über eine separate Position
vergütet. Betonschacht aus Schachtfertigteilen nach DIN
EN 1917 und DIN V 4034-1 Typ 2 den zusätzlichen
technischen Anforderungen der FBS Qualitätsrichtlinie
mit Dichtung und Lastausgleich liefern, sowie gemäß
DWA-A 139 und DIN EN 1610 einbauen.

Bei der Herstellung der Schachtunterteile (SU-M) ist zu
beachten:
Als Anschlussmöglichkeiten der Rohre an das
Schachtunterteil werden nur werkseitig eingebaute
Schachtfutter des Rohrlieferanten oder eingeformte
Muffen, angepasst an den jeweiligen Rohrwerkstoff,
zugelassen, sofern in den Ausführungszeichnungen keine
andere Anschlussart vorgesehen ist.

Das werkseitig eingebaute Schachtfutter ist bei der
Herstellung des Schachtunterteils einzurütteln. Ein
nachträglicher Einbau wird nicht zugelassen. Die
eingeformte Muffe muss den gesamten Umfang des
Anschlusses (kompletter Anschlag) abdecken. Bei
Haltungsgefällen ³ 1,50% sind die Schachtfutter und die
eingeformten Muffen bereits mit dem Gefälle der
Haltungen in die Schächte/Bauwerke einzubinden.

Verbindungssysteme mit 70 mm breitem Spitzende,
einteiligem Dichtungs- und Lastabtragselement und nicht
federndem Sandschlauch, werkseitig in die Muffe
integriert.

Als Steigbügel sind Sicherheitssteigbügel nach GUV 16.
11 und ZH1/542, 4 Stck./Stgm, fachgerecht einzubauen.

Die Ausgleichsringe müssen der DIN V 4034-1, Typ 1,
entsprechen. Die maximale Ausgleichshöhe für die
Ausgleichsringe beträgt je Schachthals 300 mm, bezogen
auf die Straßenendausbauhöhe. Mindestens ein
Ausgleichsring/Schacht (6cm) ist vorzusehen.

Die Lastaufnahmepunkte im Schachtunterteil, z.B.
Transportanker, gemäß DWA-A 139. Nach Verwendung
fachgerecht verschließen. Aus Gewährleistungsgründen
sind sämtliche Schachtteile von einem Hersteller zu
verwenden. Schachtunterteil mit  Gerinne, Sohle und
scheitelhoher Berme (bei Dimensionswechsel im Schacht
ist die höhere Dimension ausschlaggebend) aus
Kanalklinker gemäß DIN 4051 auf einem Betonbett C16/20
(X0), D = 10 cm, versetzen.

Die Höhe der Schachtunterteile und der Aufbauteile ist
entsprechend der beiliegenden Planunterlagen und
Detailzeichnungen zu wählen. Die Systematik des
Schachtaufbaus - Anzahl und Höhe der einzelnen
Schachtbauteile - ist dem AG zur Freigabe vorzulegen.
Der AG behält sich vor, die Schachtaufbauteile zu
ändern und die Höhe der Schachtunterteile zu
korrigieren. Eine gesonderte Vergütung erfolgt nicht.

Die Abrechnung erfolgt von Fließsohle bis OK-
Schachtabdeckung.

*Hinweis*
Vorbemerkung MW-Schachtunterteile
Das Sohlengerinne ist lotrecht bis zur Rohrscheitelhöhe
hochzuführen. Die seitlichen Auftritte müssen
mindestens eine Neigung von 1:20 zum Sohlengerinne
aufweisen. Bei Auftrittshöhen > 500mm sind in der
Wandung des Sohlengerinnes Steigkästen gemäß den GUV-
Vorschriften einzubauen.

Bei den nachfolgenden MW-Schachtunterteilen sind
Sohlengerinne und Auftritte aus Beton C 40/50, XA 3 und
Auskleidung aus Kanalklinkern herzustellen. Es ist ein
kunststoffvergüteter, sulfatbeständiger Zementmörtel zu
verwenden. Das Mauerwerk ist unmittelbar nach dem
Mauern auszufugen.

Für seitliche Schachtanschlüsse von Anschlussleitungen
DN 150 ist die Berme so auszubilden, daß das
herzustellende Gerinne der Zuflussleitung mindestens 3/
4 der Rohrhöhe entspricht.

**01.09.0010 FBS-Schacht DN 1500, 34359119 Neu, T = 2,23 m**
FBS-Betonschacht aus Betonfertigteilen gem. der
Vorbemerkungen herstellen.

Form:  kreisrund
Durchmesser:  1.500 mm (innen)
Wandstärke:  mind. 15 cm
Tiefe:  2,23 m (Abdeckung bis Fließsohle)

Schachtmuffen für nachfolgende Anschlussrohre:
Ablauf: DN 400 mm PVC-U, 24,13 %, 0°
Zulauf 1: DN 300 mm PVC-U, 26,99 %, 180°
Zulauf 2: DN 300 mm PVC-U, 24,51 %, 271°

'......................................................
...........................................'
Hersteller: (vom Bieter auszufüllen)
Menge: 1,000 St

**01.09.0020 FBS-Schacht DN 1000, 34359120 Neu, T = 1,75 m**
FBS-Betonschacht aus Betonfertigteilen gem. der
Vorbemerkungen herstellen.

Form:  kreisrund
Durchmesser:  1.000 mm (innen)
Wandstärke:  mind. 15 cm
Tiefe:  1,75 m (Abdeckung bis Fließsohle)

Schachtmuffen für nachfolgende Anschlussrohre:
Ablauf: DN 400 mm PVC-U, 22,14 %, 0°
Zulauf 1: DN 300 mm PVC-U, 24,13 %, 180°

'......................................................
...........................................'
Hersteller: (vom Bieter auszufüllen)
Menge: 1,000 St

**01.09.0030 FBS-Schacht DN 1500, 33351360 Neu, T = 2,85 m**
FBS-Betonschacht aus Betonfertigteilen gem. der
Vorbemerkungen herstellen.

Form:  kreisrund
Durchmesser:  1.500 mm (innen)
Wandstärke:  mind. 15 cm
Tiefe:  2,85 m (Abdeckung bis Fließsohle)

Schachtmuffen für nachfolgende Anschlussrohre:
Ablauf: DN 400 mm PVC-U, 16,59 %, 0°

Zulauf 1: DN 300 mm PVC-U, 22,14 %, 88°
 -> innenl. Absturz, Absturzhöhe 0,87 m

Zulauf 2: DN 300 mm PVC-U, 6,34 %, 179°
 -> innenl. Absturz, Absturzhöhe 1,04 m

Die Bauteile für die Herstellung der innenliegenden
Abstürze werden über gesonderte Positionen vergütet.

'......................................................
...........................................'
Hersteller: (vom Bieter auszufüllen)
Menge: 1,000 St

**01.09.0040 Einsteckhülse/ Führungshülse für Einstiegshilfe, Wandmontage**
Führungshülse für Einholm-Einstiegshilfe aus Edelstahl,
mit Kulissenführung am oberen und unteren Ende zur
Aufnahme von aufsteckbaren Haltestangen. Führungshülse
mit vier Befestigungspunkten, geprüft nach DIN 19572
und GS-BE-22 HVBG, für die Montage an Schachtwände aus
Beton.

Werkstoff: Edelstahl 1.4571
quadratisch: 50 x 50 mm

Einschließlich Befestigungsmaterial aus Edelstahl
liefern und fachgerecht nach Herstellerangaben
einbauen.

'......................................................
...........................................'
Hersteller: (vom Bieter auszufüllen)
Menge: 3,000 St

**01.09.0050 Schachtabdeckung mit Gelenk, Viatop, Klasse D**
Schachtabdeckung Klasse D 400 DIN EN 124/DIN 1229,
lichte Weite 625 mm, Fugendichtung mit Zementmörtel DIN
1045 und Dichtstoff DIN 4062, liefern und einbauen.

Rahmen und Deckel rund, aus Gusseisen mit Kugelgraphit,
mit Prüfzeichen eines akkreditierten Zertifizierers,
Rahmen einwalzbar, Rahmenhöhe 140 mm, mit dämpfender
Einlage, mit Gelenk, mit eckigem Flanschrand zum
oberflächenbündigen Einbau in bituminöse
Fahrbahnbeläge, Einbau fahrtrichtungsunabhängig, mit
Adapterring aus Beton, Deckel mit rutschfester
Oberfläche, mit Lüftungsöffnungen, aufklappbar, mit
Zuklappsicherung, nachträglich verriegelbar.

Einschließlich Einsetzen des Schmutzfängers (Gewicht
ca. 7,5 kg) nach DIN 1221-F, Stahl verzinkt, mit
Kreuzstange.

'......................................................
...........................................'
Hersteller: (vom Bieter auszufüllen)
Menge: 3,000 St

**01.09.0060 Innenliegender Absturz DN/OD 400/200, H = 0,87 m**
Innenliegenden Absturz DN/OD 400/200 für Schacht DN1500
mit integrierter Revision- und Reinigungsöffnung,
Wandplatte, Befestigungsschellen, Bögen und Fallrohr
liefern und nach Einbauanleitung des Herstellers
verlegen einbauen.

Ausführung Notüberlauf: T-Stück 400/90° mit Öffnung und
Anprallplatte (Höhe ca. 1/3 des Rohrdurchmessers)

Technische Eigenschaften innenliegender Absturz:
Farbe (RAL): 7037 grau
Material: Polyvinylchlorid (PVC-U), weichmacherfrei
E-Modul: = 3000 kN/m² Kurzzeit bzw. = 1500 kN/m²
Langzeit
Wandaufbau: kompakt, innen und außen glattwandig
Muffenverbindung: eine angeformte Muffe
Dichtungssystem: FE-Dichtung (fest eingelegt) nach DIN
EN 681

Fallrohr DN/OD 200 mm
Absturzhöhe H = 0,87 m
Befestigung an der Schachtwand mit V2A Rohrschellen.
45 ° Bogen mit hydraulisch günstiger Abwinklung in das
Sohlgerinne.

Technische Eigenschaften Fallrohr:
Farbe (RAL): 7037 grau
Material: Polyvinylchlorid (PVC-U), weichmacherfrei
E-Modul: = 3000 kN/m² Kurzzeit bzw. = 1500 kN/m²
Langzeit
Wandaufbau: kompakt, innen und außen glattwandig
Muffenverbindung: Doppelmuffe

'......................................................
...........................................'
Hersteller: (vom Bieter auszufüllen)
Menge: 1,000 St

**01.09.0070 Innenliegender Absturz DN/OD 300/200, H = 1,04 m**
Innenliegenden Absturz wie zuvor beschrieben, jedoch:

Ausführung: DN/OD 300/200
Absturzhöhe: 1,04 m

'......................................................
...........................................'
Hersteller: (vom Bieter auszufüllen)
Menge: 1,000 St

#### Titel 01.10 Oberflächenwiederherstellung, Augustin- Wibbelt-Straße

*Hinweis*
Straßenaufbau
Der Straßenaufbau in der August-Wibbelt-Str. ist in der
Bauklasse BK1,0 herzustellen.

**01.10.0010 Provisorische Oberflächenbefestigung herstellen, D 40 cm**
Wegebefestigung für Zu- und Abfahrten, Längstransporte,
etc., für die Dauer der Bauzeit standfest herstellen,
verdichten und unterhalten.

Material: RCL-1
Körnung: 0/45 mm,
Einbaustärke 40 cm
Menge: 70,000 m3

**01.10.0020 Planumsdrainage herstellen**
Planumsdrainage für die Straßenentwässerung
entsprechend DIN 18 305 während der Bauzeit komplett
durchführen. Es ist sicherzustellen, dass das Planum
von Grund- und Schichtwasser jederzeit freigehalten
wird.

Ein Fluten der Baugrube ist nicht zulässig. Die zur
Förderung und Ableitung des Wassers erforderlichen
Pumpen, Rohrleitungen und Verbindungen sowie die
Aufrechterhaltung der Vorflut und sämtliche Zulagen für
den ununterbrochenen Pumpbetrieb werden nicht besonders
vergütet.

Abgerechnet wird die  Länge des Planums in den
Tiefpunkten.

Drainage DN 100:
Grabentiefe bis 0,30 m,
Sohlenbreite bis 0,30 m.

Filterummantelung dem anstehenden Boden angepasst.
Inkl. aller Materialien, wie Drainage, Schläuche,
Pumpe, Stromerzeuger, etc..

Das anfallende Wasser ist den Pumpensümpfen durch eine
Drainage DN 100 im besonderen Graben 30 x 30 cm
unterhalb des Planums - einschließlich Verfüllung mit
Filtermaterial (Betonkies 8/16 od. 8/32 mm) -
zuzuleiten.

Größe, Abstand und Tiefe der Pumpensümpfe nach Wahl des
AN. Pumpenleistung nach Wahl des AN.
Menge: 120,000 m

**01.10.0030 Erdplanum herstellen und verdichten**
Erdplanum im Bereich der Kanaltrasse gemäß ZTV-E StB in
der z. Zt. gültigen Fassung mit geeignetem Gerät
herstellen und verdichten.

Das Planum ist laut ZTV-A-StB profilgerecht und eben
herzustellen und darf nicht mehr als 3 cm von der
Sollhöhe abweichen.

Die Querneigung des Planums soll mind. 2,5% betragen.
Auf dem fertigen Planum muss ein Verformungsmodul von
mind. EV2 = 45 MN/qm erreicht werden (in
Eigenüberwachung).

Eine Kopie der Eigenüberwachungsunterlagen sind dem AG
zu übergeben. Das fertige Erdplanum darf vor dem
Aufbringen der Frostschutzschicht nicht mehr befahren
werden.

Evtl. anfallendes Wasser ist durch geeignete Maßnahmen
zu sammeln, abzuleiten oder abzupumpen.
Menge: 650,000 m2

**01.10.0040 Frostschutzschicht herstellen, HKS 0/45, 24 cm**
Frostschutzschicht nach TL SoB, ZTV SoB und TL Gestein
in der jeweils gültigen Fassung herstellen und
verdichten.

Einbaudicke:  24 cm
Verformungsmodul: EV 2 mind. 100 MN/m²
Verdichtungsgrad: DPr mind. 103 %
Material:  Kornabgestuftes Mineralgemisch Körnung:
0/45 mm, HKS
Maximaler Feinkornanteil UF3 im Einbauzustand <= 5,0 M-
% gem. ZTV SoB-StB.

Abgerechnet wird nach eingebautem Volumen in
verdichtetem Zustand.

Die Einbaumengen sind zusätzlich durch Wiegekarten zu
belegen.
Menge: 550,000 m2

**01.10.0050 Frostschutzschicht herstellen, HKS 0/45, 26 cm**
Frostschutzschicht wie zuvor herstellen, jedoch:
Einbaudicke:  26 cm
Menge: 100,000 m2

**01.10.0060 Schottertragschicht herstellen, HKS 0/45, 15 cm**
Schottertragschicht nach TL SoB, ZTV SoB und TL Gestein
in der jeweils gültigen Fassung herstellen und
verdichten.

Einbaudicke:  15 cm
Verformungsmodul: EV 2 mind. 120 MN/m²
Verdichtungsgrad: DPr mind. 103 %
Material:  Kornabgestuftes Mineralgemisch Körnung:
0/45 mm, HKS
Maximaler Feinkornanteil UF3 im Einbauzustand <= 5,0 M-
% gem. ZTV SoB-StB.

Abgerechnet wird nach eingebautem Volumen in
verdichtetem Zustand.

Die Einbaumengen sind zusätzlich durch Wiegekarten zu
belegen.
Menge: 550,000 m2

**01.10.0070 Schottertragschicht herstellen, HKS 0/45, 20 cm**
Schottertragschicht wie zuvor herstellen, jedoch:
Einbaudicke:  20 cm
Menge: 100,000 m2

**01.10.0080 Schotterplanum herstellen**
Herstellen des Planums nach ZTVE-StB neuester Fassung,
im Bereich von Oberflächen und Wege, die zu befestigen
sind (z.B. Fahrbahnen, Geh- und Radwege, und ähnlich).
Ausführung in Abschnitten entsprechend der
Baugrubenverfüllungen.

Handeinbau wird nicht gesondert vergütet und ist im EP
mit einzurechnen.

Erschwernisse durch Schieber/Hydranten/ Schächte oder
andere Einbauten sind einzurechnen.
Menge: 650,000 m2

**01.10.0090 Asphalttragdeckschicht AC 16 TD**
Asphalttragdeckschicht  aus AC 16 TD herstellen.
Einbaudicke: ca. 10 cm

Einbaubreite bis ca. 6,00 m.

Bitumenbindemittel = 50/70

Die Mitverwendung von Asphaltgranulat (Ausbauasphalt)
ist zulässig.

Der Einbau der Deckschicht ist profilgerecht mittels
Straßenfertiger und einer beidseitigen
Fertigerleiteinrichtung vorzunehmen.

Evtl. notwendiger Handeinbau ist zugelassen und wird
nicht gesondert vergütet. Asphalteinbau inklusive der
Erschwernis infolge von Einbauten, Schächten,
Straßenabläufen, Hydranten, Schieberkappen,
Zwickelflächen, etc.
Menge: 550,000 m2

**01.10.0100 Naht in Asphaltdeckschicht herstellen - TOK-Band, quer**
Fuge in Asphaltschicht nachträglich mit zwangsgeführtem
 Fugenschneider herstellen und ausräumen. Senkrecht
hergestellte Flanken gemäß den Vorgaben der ZTV Fug-StB
reinigen und bei Bedarf trocknen.

Selbstklebendes Bitumenfugenband gemäß den TL Fug-StB,
mit 10 mm Mindestbreite mit der Seite der Klebeschicht
an der Flanke ansetzen und von Hand, mit einem Spachtel
o. ä. vollflächig und fest an die Flanke andrücken.

Die Höhe des Bitumen-Fugenbandes ist entsprechend der
Deckschichthöhe zuzüglich 5 mm zu wählen und mit diesem
Überstand einzubauen. Nach dem Mischguteinbau ist der
erste Walzgang auf der Fuge durchzuführen. An Flanken
aus Gussasphalt muss das Bitumenfugenband bündig mit
der Deckschicht eingebaut werden. Die Prüfberichte
gemäß den ZTV Fug-StB bzw. den TL/TP Fug-StB der
verwendeten Produkte sind auf Verlangen des AG
vorzulegen.
Menge: 15,000 m

**01.10.0110 Naht in Asphaltdeckschicht herstellen - TOK-Band, Randeinfassung**
Fuge in Asphaltschicht wie zuvor herstellen, jedoch im
Bereich der Randeinfassungen.
Menge: 210,000 m

**01.10.0120 Naht in Asphaltdeckschicht herstellen - TOK-Band, Schächte**
Fuge in Asphaltschicht wie zuvor herstellen, jedoch im
Bereich der Schächte.
Menge: 3,000 m

**01.10.0130 Straßenkappen aller Art regulieren**
Straßenkappen aller Art einschl. der Trageplatte im
Zuge der Oberflächen- bzw. Straßenwiederherstellung
jeweils auf die erforderliche Höhe setzen
(Straßenkappe und Trageplatte werden wenn erforderlich
bauseits geliefert).
Der Arbeitsraum ist bis UK Pflasterbett bzw. UK bit.
Deckschicht mit Beton zu verfüllen und zu verdichten.

Einschl. aller Nebenarbeiten und Materiallieferung
Menge: 10,000 St

**01.10.0140 Rundbordsteine R3 neu**
Betonrundbordsteine nach DIN EN 1340 / DIN 483,
Größe 15/22/50-100 cm,
einschichtig,
hell,
Radius = 3 cm,
in Geraden und Kurven mit einem Fugenabstand von 8 mm
setzen.

Die Bordsteine sind auf einem Fundament aus Beton C20/
25; XF 2, 20 cm stark und 40 cm breit mit einer
Betonrückenstütze, Dicke 15 cm, Höhe 10 cm unter OK
Bordstein und einer Abschrägung von 3 cm zu versetzen.

Farbe: hellgrau, Quarz hell gewaschen

Die Fugen sind mit Zementmörtel von der Rückseite zu
verstreichen.

Das Fundament ist auf der Schottertragschicht
anzulegen. Die erforderlichen Erdarbeiten, das
Herstellen des Planums und das Anpassen an Einbauten
durch Schneiden sind einzukalkulieren.
Menge: 30,000 m

**01.10.0150 Absenksteine, Rundbordstein R3**
Passende Absenksteine für o. g. Rundbordstein R3
liefern und einbauen. Übergang von Rund- auf Hochbord
(rechts/links zum Rundbord).

Länge: 100 cm
Breite: 15 cm
Höhe: 30 cm
Farbe: hellgrau, Quarz hell gewaschen
Menge: 4,000 St

**01.10.0160 Hochbordsteine neu**
Betonhochbordsteine nach DIN EN 1340 / DIN 483,
Größe 12/15/30/50 - 100 cm (Kurven-, Absenk- und
Mittelsteine) einschichtig hell in Geraden und Kurven
mit einem Fugenabstand von 8 mm setzen.

Die Bordsteine sind auf einem Fundament aus Beton C20/
25; XF 2, 20 cm stark und 35 cm breit mit einer
Betonrückenstütze, Dicke 15 cm, Höhe 10 cm unter OK
Bordstein und einer Abschrägung von 3 cm zu versetzen.

Farbe: hellgrau, Quarz hell gewaschen

Die Fugen sind mit Zementmörtel von der Rückseite zu
verstreichen. Das Fundament ist auf der
Schottertragschicht anzulegen. Die erforderlichen
Erdarbeiten, das Herstellen des Planums und das
Anpassen an Einbauten durch Schneiden sind
einzukalkulieren.
Menge: 75,000 m

**01.10.0170 Hochbordsteine schneiden**
Betonhochbordsteine aus Beton, Größe 12/15/30/50 - 100
cm, an den erforderlichen Stellen mit einem geeigneten
Nassschneidegerät rechtwinklig und sauber zuschneiden.

Die Schnittflächen sind eben, rechtwinklig zur Ober-
und Seitenfläche und frei von Ausbrüchen herzustellen.
Anfallendes Schneidwasser und das Aufbruchgut sind
ordnungsgemäß aufzunehmen und zu entsorgen.
Menge: 6,000 St

**01.10.0180 Rinnenpflaster neu, 1-reihig**
Betonpflastersteine nach DIN EN 1338,
Größe 16/16/14 cm,
grau,
ohne Fase,
einreihig,
flucht- und höhengerecht in Geraden und Bögen mit einem
Fugenabstand von 5 mm auf einem Fundament aus Beton
C20/25; XF 2, 20 cm stark und 20 cm breit mit
Längsgefälle versetzen.

Die Fugen sind mit Fertig- zementmörtel zu vergießen.
Druckfestigkeit am Würfel mind. 50 N/mm².
Expositionsklasse XF 4, Ausbreitmaß F5.

Das Fundament ist auf der Schottertragschicht
anzulegen. Die erforderlichen Erdarbeiten, das
Herstellen des Planums und das Anpassen an Einbauten
durch Schneiden sind einzukalkulieren.
Menge: 210,000 m

**01.10.0190 Rinne schneiden**
Betonpflastersteine nach DIN EN 1338, Größe 16/16/14
cm, an den erforderlichen Stellen mit einem geeigneten
Nassschneidegerät rechtwinklig und sauber zuschneiden.

Die Schnittflächen sind eben, rechtwinklig zur Ober-
und Seitenfläche und frei von Ausbrüchen herzustellen.
Anfallendes Schneidwasser und das Aufbruchgut sind
ordnungsgemäß aufzunehmen und zu entsorgen.
Menge: 15,000 m

**01.10.0200 Vorh. Betonpflaster wieder verlegen**
Vorh. Betonsteinpflaster wieder fachgerecht verlegen.
Betonsteinpflaster wie vorgefunden aus vorhandenen
Pflastersteinen entsprechend dem Merkblatt für die
Herstellung Betonsteinpflaster herstellen.

Die Verlegung erfolgt profilgerecht auf einer Bettung
aus Edelbrechsand-Splitt-Gemisch 0/5 mm mm in einer
Dicke von 4 cm im verdichtetem Zustand gemessen.
Verlegung im Halbverband.

Die Bearbeitung von abgängigen Pflastersteinen an den
Grabenrändern und das verbandgerechte Einarbeiten des
Pflasters an die angrenzenden Pflaster- und
Asphaltflächen ist in den Einheitspreis mit
einzurechnen. Einschließlich der erforderlichen Rand-
und Abschlusssteine (Binder) und die ggf.
erforderlichen Schnitte mit einer Nassschneidemaschine.

Eine zweistufige Fugenfüllung herstellen:
1. Fugenfüllung Brechsand 0/2 aus Diabas mit geringem
Feinanteil ca. 5 Gew.-%< 0,063 mm
2. Fugenfüllung Brechsand 0/2 aus Diabas mit hohem
Feinanteil ca. 15 bis 20 Gew.-%< 0,063 mm
einschlämmen, abfegen und bis zur Standfestigkeit
abrütteln. Danach muss die geforderte Bettungsdicke
vorhanden sein.

Abschließend ist die gesamte Pflasterfläche abzufegen,
so dass keine Rückstände des Fugenmaterials auf der
Fläche mehr vorhanden sind.

Einschl. aller Materialien und Nebenleistungen.

Abgerechnet wird nach örtlichem Aufmaß.
Menge: 100,000 m2

**01.10.0210 Pflaster, 10/20/10 cm, grau**
Oberflächenbefestigung aus Betonpflastersteinen
herstellen, einschließlich liefern aller Materialien.

Einzelflächen in verschiedenen Größen.

Betonpflastersteine DIN EN 1338 KID (100/200/80mm), mit
Microfase und mind. 3 mm Abstandhalter und
Verschiebesicherung .
Farbe: grau
Verlegung im Halbverband.

Die Verlegung erfolgt profilgerecht auf einer Bettung
aus Edelbrechsand-Splitt-Gemisch 0/5 mm mm in einer
Dicke von 4 cm im verdichtetem Zustand gemessen.

Eine zweistufige Fugenfüllung herstellen:
1. Fugenfüllung Brechsand 0/2 aus Diabas mit geringem
Feinanteil ca. 5 Gew.-%< 0,063 mm
2. Fugenfüllung Brechsand 0/2 aus Diabas mit hohem
Feinanteil ca. 15 bis 20 Gew.-%< 0,063 mm
einschlämmen, abfegen und bis zur Standfestigkeit
abrütteln. Danach muss die geforderte Bettungsdicke
vorhanden sein.

Abschließend ist die gesamte Pflasterfläche abzufegen,
so dass keine Rückstände des Fugenmaterials auf der
Fläche mehr vorhanden sind.
Menge: 20,000 m2

**01.10.0220 Pflaster u. Platten schneiden**
Pflaster und Platten in verschiedenen Abmessungen mit
Diamantsäge nass schneiden.
Platten bzw. Pflasterstärke bis 8 cm.
Reststücke sind zu beseitigen.
Menge: 20,000 m

**01.10.0230 Mosaikpflaster herstellen**
Mosaikpflaster aus Natursteinpflaster herstellen.
In Streifen, Zwickeln und Kleinflächen.
Größe = 60/60/60 mm.
Pflastersteine aus Granit, Güteklasse 1.
Bettungsdicke im verdichtetem Zustand: 5 bis 7 cm.
Bettung aus Werk- Trockenmörtel, Druckfestigkeit mind.
30 MPa, Haftzugfestigkeit mind. 1,0 MPa, frost-/
tausalzbeständig.
Pflastersteine mit geeignetem Pflasterhammer hammerfest
und höhengerecht versetzen.
Fugen mit auf den Bettungsmörtel abgestimmtem System-
Mörtel verfüllen, Druckfestigkeit mind. 30 MPa,
Haftzugfestigkeit mind. 1,0 MPa, Bindemittel Zement,
frost-/ tausalzbeständig, Ausbreitmaßklasse F5.
Auf der Unterseite der Pflastersteine ist eine dem
System Bettung/ Fugenfüllung entsprechende Haftbrücke
aufzutragen.
Entgegen VOB/C (DIN 18318) werden Teilflächen
entsprechend der tatsächlich aufgemessenen Fläche
abgerechnet.
Menge: 1,000 m2

#### Titel 01.11 Straßenentwässerung, Augustin-Wibbelt- Straße

**01.11.0010 Boden für SE-Leitungen bis 1,50 m ausheben und laden, BM-F3**
Boden für SE-Leitungen ausheben, laden, in den Eigentum
des AN übernehmen und zur freien Verwendung abfahren.

Die Baugrubensohle nach DIN EN 1610 abgleichen und
verdichten.

Aushubtiefe: 0,50 bis 2,50 m
Homogenbereich LÖS A gem. beiliegendem Bodengutachten.
Materialwert BM-F3 gem. EBV.

Abgerechnet wird nach Abtragsprofilen.

Bereich: Bodenaushub der Straßenentwässerungsleitungen
Menge: 20,000 m3

**01.11.0020 Straßenablauf, mit Aufsatz freilegen, ausbauen und entsorgen**
Vorhandene Straßenabläufe jeder Art und Abmessungen,
mit unterschiedlichen Einbautiefen bestehend aus
Aufsatz, Ausgleichsringen, Schaft, Bodenteil, einschl.
Unterbau, ausbauen, aufnehmen, laden und zur freien
Verwendung des AN abfahren.

Die Entsorgung der anfallenden Stoffe ist in dieser
Position mit einzurechnen und wird nicht gesondert
vergütet.
Menge: 4,000 Stck

**01.11.0030 Vorh. Anschlussleitung <= DN 200 aufnehmen**
Vorh. Anschlussleitungen <= DN 200 bei der Ausführung
der Erdarbeiten einschl. der Formteile aufnehmen bzw.
abbrechen, laden und zur freien Verwendung des AN
abfahren.

Material: unterschiedlich (Steinzeug, Kunststoff,
Beton)
Grabentiefe bis 2,50 m

Die Arbeiten sind sind einzelnen Teilabschnitten zum
Umschluss der Regenfallrohre durchzuführen.

Die Entsorgung der anfallenden Stoffe ist in dieser
Position mit einzurechnen und wird nicht gesondert
vergütet.

Ca. 4 Anschlussleitungen.
Menge: 10,000 m

**01.11.0040 Untere Rohrbettungsschicht, Kiessand 0/8 mm**
Nachfolgend beschriebenes Material als Rohrbettung
entsprechend DIN EN 1610 auf ganzer Baugrubenbreite in
vorgeschriebenen Gefälle lagenweise einbauen und
verdichten.

Rohrbettung:  Bettung Typ 1
Verdichtungsgrad: DPr = 97 v.H
Material:  Kiessand
Körnung:  0/8 mm
Stärke:  a = 100 mm + 1/10 DN in mm
  mindestens 150 mm
  b = gem. statischer Berechnung

Abgerechnet wird nach eingebautem Volumen im
verdichteten Zustand. Die Einbaumengen sind zusätzlich
durch Wiegekarten zu belegen.
Menge: 5,000 m3

**01.11.0050 Seitenverfüllung und Überdeckung, 0/8 mm**
Baugruben- und Rohrgrabenverfüllung. Einbau in der
Leitungszone bis mind. 0,30 m über Rohrscheitel.

Material:  Kiessand
Verdichtungsgrad: DPr = 97 v.H
Körnung:  0/8
Stärke:  30 cm über Rohrscheitel

Abgerechnet wird nach eingebautem Volumen im
verdichteten Zustand. Die Einbaumengen sind zusätzlich
durch Wiegekarten zu belegen.
Menge: 5,000 m3

**01.11.0060 Baugruben- und Rohrgrabenverfüllung, Hauptverfüllung (Ersatzmaterial)**
Baugruben- und Rohrgrabenverfüllung,
Auffüllungsmaterial als Ersatz für ungeeigneten Boden.
Einbau oberhalb der Leitungszone (Hauptverfüllung),
liefern, einbauen und lagenweise verdichten.

Material :
Trag- und verdichtungsfähiger Sand der Bodengruppe SE
nach DIN 18196 Verdichtungsgrad: DPr = 97 v.H

Abgerechnet wird nach eingebautem Volumen in
verdichtetem Zustand.
Die Baugrubenbreiten werden nach DIN EN 1610 nur in den
darin angegebenen Maßen vergütet, zzgl 2 x ca. 15 cm
für den Verbau. Die Einbaumengen sind zusätzlich durch
Wiegekarten zu belegen.
Menge: 10,000 m3

**01.11.0070 PVC-U-Rohr DA 160, SN 12, blau**
Vollwand-Kunststoffrohr DN/OD 160 liefern und im
Rohrgraben verlegen.

Vollwand-Kunststoffrohr DN/OD 160, muffenlos
SDR-Klasse: 34
Wanddicke: 5,1 mm
Farbe (RAL): 5015 blau
Baulängen: 0,5 bis 3,0 m
Material: Polyvinylchlorid (PVC-U), weichmacherfrei
E-Modul: = 3000 kN/m² Kurzzeit bzw. = 1500 kN/m²
Langzeit
Ringsteifigkeit: = 12 kN/m² nach ISO 9969
Einbautiefe: 1,00 m bis 2,85 m,
Verkehrslast: SLW 60
Wandaufbau: Vollwand

'......................................................
...........................................'
Hersteller: (vom Bieter auszufüllen)
Menge: 10,000 m

**01.11.0080 Bogen DN 160, 15° - 30°**
Bogen DN 160 mm liefern und verlegen.
Materialgüte, Materialeigenschaften, Dichtsystem und
Farbe wie Rohrleitung.

Abwinklung: 15° - 30°

'......................................................
...........................................'
Hersteller: (vom Bieter auszufüllen)
Menge: 20,000 Stck

**01.11.0090 Überschiebemuffe DN 160**
Überschiebemuffen DN 160 mm liefern und verlegen.
Materialgüte, Materialeigenschaften, Dichtsystem und
Farbe wie Rohrleitung.

Überschiebmuffe für nachträglich einzubauende
Rohrleitungsstücke und Abzweige.

'......................................................
...........................................'
Hersteller: (vom Bieter auszufüllen)
Menge: 5,000 Stck

**01.11.0100 Straßenablauf aus Beton, niedrig**
Straßenablauf niedrig, Kombination aus
Betonfertigteilen, DIN 4052, Durchmesser 450 mm,
einschl. Aufsätze Klasse D400, auf 20 cm dickem
Unterbeton, C 20/25, liefern und die Einzelteile im
Mörtel, MG III NZ DIN 1164, versetzen, dicht füllen,
Füllung glattstreichen.

Ablauf für Trockenschlamm,
bestehend aus:
Aufsatz D 400, Ausführungen nach DIN 19583,
300 x 500 mm, mit Rahmen aus Gusseisen, A1D,
Pultform, Schlitzweite 36 mm, Rost mit dämpfender
Einlage.
Auflagering DIN 4052-10B,
Eimer DIN 4052-D1
Schaft DIN 4052-Teil 11
Boden DIN 4052-1A, mit Steckmuffe für Kunststoffrohre
DA 160.

Straßenablauf inkl. Aufsatz liefern und betriebsfertig
einbauen.
Menge: 4,000 Stck

**01.11.0110 Reinigung und TV-Inspektion**
TV-Untersuchung der neuen Anschlussleitungen DN150 mm
analog wie für den Hauptkanal.
Inspektion vom Hauptkanal oder Revisionsschacht/
Straßenablauf aus durchführen.
Länge der Leitungen: ca. 1,0 - 10,0 m
Vorweg ist die Reinigung der Leitung durchzuführen,
diese Leistung ist in den Einheitspreis mit
einzukalkulieren.
Menge: 4,000 St

#### Titel 01.12 Grundstücksanschlussleitungen

**01.12.0010 Boden für HA-Leitungen bis 1,50 m ausheben und laden, BM-F3**
Boden für HA-Leitungen ausheben, laden, in den Eigentum
des AN übernehmen und zur freien Verwendung abfahren.

Die Baugrubensohle nach DIN EN 1610 abgleichen und
verdichten.

Aushubtiefe: 0,50 bis 2,50 m
Homogenbereich LÖS A gem. beiliegendem Bodengutachten.
Materialwert BM-F3 gem. EBV.

Abgerechnet wird nach Abtragsprofilen.

Bereich: Bodenaushub der Straßenentwässerungsleitungen
Menge: 45,000 m3

**01.12.0020 Altanschluss freilegen**
vorh. Anschlussleitung bis DN 200 durch saubere
Trennung der vorh. Leitung für die Verbindung mit dem
gem. bes. Position zu verlegenden neuen Rohr
vorbereiten.
Inkl. zusätzlich erf. Erdarbeiten von Hand und
Säuberung des freigelegten Rohres aus Beton, Steinzeug
oder Kunststoff.

Zulage zur Position "Anschlussleitung herstellen".
Menge: 6,000 St

**01.12.0030 Wasserführende Hausanschlüssleitungen abfangen bis 3 l/s**
Vorhandene wasserführende Hausanschlussleitungen bis DN
150 mm in der Baugrube während der Bauzeit
ordnungsgemäß abfangen und zum nächsten Schacht/ Kanal
überleiten. Hierzu gehört auch der evtl. Einsatz von
Pumpen. Ableitung über Rohre/ Schläuche nach Wahl des
AN.

Ein Rückstau der Hausanschlussleitung darf in den
oberhalb liegenden Kanälen nicht eintreten. Eine
Infiltration von Mischwasser in den Untergrund aufgrund
einer nicht fachgerecht ausgeführten Wasserüberleitung
ist zwingend zu vermeiden!

Es ist mit einer Wasserführung von ca. 3 l/s je
Hausanschluss zu rechnen.

Abrechnung erfolgt je Hausanschluss.
Menge: 5,000 St

**01.12.0040 Vorh. Anschlussleitung <= DN 200 aufnehmen**
Vorh. Anschlussleitungen <= DN 200 bei der Ausführung
der Erdarbeiten einschl. der Formteile aufnehmen bzw.
abbrechen, laden und zur freien Verwendung des AN
abfahren.

Material: unterschiedlich (Steinzeug, Kunststoff,
Beton)

Die Arbeiten sind sind einzelnen Teilabschnitten zum
Umschluss der Regenfallrohre durchzuführen.

Die Entsorgung der anfallenden Stoffe ist in dieser
Position mit einzurechnen und wird nicht gesondert
vergütet.

Ca. 5 Anschlussleitungen.
Menge: 25,000 m

**01.12.0050 Rohrkupplung 150 mm liefern und einbauen**
Rohrkupplung 150 mm zur Verbindung gleicher
Rohrnennweiten aus gleichem oder unterschiedlichem
Werkstoff liefern und in Rohrleitung einbauen.

Anschluss neue PVC-U-Leitung DN 150 an bestehende
Hausanschlussleitung <= DN 150.

Außendurchmesser/Spannbereich (mm): 160-192
Reduktion max. (mm): 38
Farbe: rot
Edelstahlspannband: 1.4301 (V2A)
Manschette: EPDM/SBR
Fixierkorb: Polyamid
Prüfdruck /Wasserinnendruck (bar): bis 2,5.
Menge: 6,000 St

**01.12.0060 Untere Rohrbettungsschicht, Kiessand 0/8 mm**
Nachfolgend beschriebenes Material als Rohrbettung
entsprechend DIN EN 1610 auf ganzer Baugrubenbreite in
vorgeschriebenen Gefälle lagenweise einbauen und
verdichten.

Rohrbettung:  Bettung Typ 1
Verdichtungsgrad: DPr = 97 v.H
Material:  Kiessand
Körnung:  0/8 mm
Stärke:  a = 100 mm + 1/10 DN in mm
  mindestens 150 mm
  b = gem. statischer Berechnung

Abgerechnet wird nach eingebautem Volumen im
verdichteten Zustand. Die Einbaumengen sind zusätzlich
durch Wiegekarten zu belegen.
Menge: 5,000 m3

**01.12.0070 Seitenverfüllung und Überdeckung, 0/8 mm**
Baugruben- und Rohrgrabenverfüllung. Einbau in der
Leitungszone bis mind. 0,30 m über Rohrscheitel.

Material:  Kiessand
Verdichtungsgrad: DPr = 97 v.H
Körnung:  0/8
Stärke:  30 cm über Rohrscheitel

Abgerechnet wird nach eingebautem Volumen im
verdichteten Zustand. Die Einbaumengen sind zusätzlich
durch Wiegekarten zu belegen.
Menge: 15,000 m3

**01.12.0080 Baugruben- und Rohrgrabenverfüllung, Hauptverfüllung (Ersatzmaterial)**
Baugruben- und Rohrgrabenverfüllung,
Auffüllungsmaterial als Ersatz für ungeeigneten Boden.
Einbau oberhalb der Leitungszone (Hauptverfüllung),
liefern, einbauen und lagenweise verdichten.

Material :
Trag- und verdichtungsfähiger Sand der Bodengruppe SE
nach DIN 18196 Verdichtungsgrad: DPr = 97 v.H

Abgerechnet wird nach eingebautem Volumen in
verdichtetem Zustand.
Die Baugrubenbreiten werden nach DIN EN 1610 nur in den
darin angegebenen Maßen vergütet, zzgl 2 x ca. 15 cm
für den Verbau. Die Einbaumengen sind zusätzlich durch
Wiegekarten zu belegen.
Menge: 35,000 m3

**01.12.0090 PVC-U-Rohr DA 160, SN 12, braun**
Vollwand-Kunststoffrohr DN/OD 160 liefern und im
Rohrgraben verlegen.

Vollwand-Kunststoffrohr DN/OD 160, muffenlos
SDR-Klasse: 34
Wanddicke: 5,1 mm
Farbe (RAL): 8011 braun
Baulängen: 0,5 bis 3,0 m
Material: Polyvinylchlorid (PVC-U), weichmacherfrei
E-Modul: = 3000 kN/m² Kurzzeit bzw. = 1500 kN/m²
Langzeit
Ringsteifigkeit: = 12 kN/m² nach ISO 9969
Einbautiefe: 1,00 m bis 2,85 m,
Verkehrslast: SLW 60
Wandaufbau: Vollwand

'......................................................
...........................................'
Hersteller: (vom Bieter auszufüllen)
Menge: 25,000 m

**01.12.0100 Bogen DN 160, 15° - 30°**
Bogen DN 160 mm liefern und verlegen.
Materialgüte, Materialeigenschaften, Dichtsystem und
Farbe wie Rohrleitung.

Abwinklung: 15° - 30°

'......................................................
...........................................'
Hersteller: (vom Bieter auszufüllen)
Menge: 20,000 Stck

**01.12.0110 Überschiebemuffe DN 160**
Überschiebemuffen DN 160 mm liefern und verlegen.
Materialgüte, Materialeigenschaften, Dichtsystem und
Farbe wie Rohrleitung.

Überschiebmuffe für nachträglich einzubauende
Rohrleitungsstücke und Abzweige.

'......................................................
...........................................'
Hersteller: (vom Bieter auszufüllen)
Menge: 5,000 Stck

**01.12.0120 Erschwernisse Kabelkreuzung**
Erschwernisse für die Verlegung von Anschlussleitung
unter einzelnen Kabeln als Zulage zur Pos.
Anschlussleitungen.
Kabelpakete bis zu einer Breite von 30 cm  werden als
eine Kreuzung gewertet.
Erforderliche Handschachtungen neben, über und unter
der Medienleitung bis zur Grabensohle und im Bereich
der Kreuzungen sind in diese Position einzurechnen.
Menge: 30,000 St

**01.12.0130 Erschwernisse Kreuzung von Leitungen**
Erschwernisse für die Verlegung von Anschlussleitung
bei Querung von einzelnen Versorgungsleitungen und
Leerrohren.
Gas, Wasser, Kabelschutzrohre
Leitungen im Abstand < 0,50 m werden als eine Kreuzung
gewertet.
Erforderliche Handschachtungen neben, über und unter
der Medienleitung bis zur Grabensohle und im Bereich
der Kreuzungen sind in diese Position einzurechnen.
Menge: 10,000 St

**01.12.0140 Reinigung und TV-Inspektion**
TV-Untersuchung der neuen Anschlussleitungen DN125 - DN
200 mm analog wie für den Hauptkanal.
Inspektion vom Hauptkanal oder Revisionsschacht aus
durchführen.
Länge der Leitungen: ca. 1,0 - 15,0 m
Vorweg ist die Reinigung der Leitung durchzuführen,
diese Leistung ist in den Einheitspreis mit
einzukalkulieren.
Menge: 6,000 St

#### Titel 01.13 Prüfungen und Dokumentation

*Hinweis*
Hinweis zur Feststellung des Verformungsmoduls
Feststellung des Verformungsmodul mittels dynamischen
Messungen sind jeweils vor Grabenverfüllung von einem
anerkannten Fachbüro oder ausreichend qualifizierten
Personal selbst durchzuführen.
Durchführung der Versuche nach der TB BF-StB Teil B 8.3
einschließlich der schriftlichen Dokumentation. Die
Messergebnisse sind der Bauleitung umgehend mitzuteilen
und zu übergeben. Zur Überprüfung der Verdichtungs- und
Verformungswerte im Kanalgraben.

**01.13.0010 Dynamischen Plattendruckversuch**
Dynamischen Plattendruckversuch im Rohrgraben zur
Überprüfung der Standfestigkeit der unteren Bettung
sowie der Verdichtung der Leitungszone durchführen.
Rohrgrabenbreite: bis 2,0 m,
Rohrgrabentiefe:  bis ca. 4,0 m.

Ausführung mindestens 1 St./ Haltung.
Zur Leistung dieser Position gehören An- und Abfuhr der
Geräte, Durchführung der Versuche nach TB BF StB Teil B
8.3, einschließlich der schriftlichen Dokumentation und
Beurteilung.

Die Versuche sind entweder mit eigenem Gerät und
Fachpersonal oder in Zusammenarbeit mit einem
anerkannten Institut durchzuführen.

Die Dokumentation der Versuche ist unaufgefordert der
Bauleitung digital mitzuteilen. Eine gesamte
Dokumentation der Versuche ist auf einem Bestandsplan
einzutragen und zur Abnahme in digitaler sowie in
ausgedruckter Form zu übergeben.

Hinsichtlich der Verdichtung des Verfüllbodens im
Leitungsgraben gelten die Anforderungen an den
Verdichtungsgrad DPr gemäß DWA-A 139 und ZTVE-StB 17.
Einzel- und Mehrfachprüfungen in nicht
zusammenhängenden Bereichen und Zeitabständen.
Menge: 8,000 St

*Hinweis*
Hinweis zur Rammsondierung nach DIN 4094
Hinweis zur Rammsondierung nach DIN 4094:
Verdichtungsnachweise sind jeweils vor Herstellung der
Oberflächenbefestigung von einem anerkannten Fachbüro
im Beisein des AG durchzuführen.
Zur Überprüfung der Verdichtungswerte im Kanalgraben
behält sich der AG vor, ein externes Gutachterbüro zu
beauftragen, dass die Werte der Rammsondierung nach DIN
4094 zusätzlich zu denen vom AN auszuführenden
Untersuchungen überprüft.

**01.13.0020 Rammsondierung nach DIN 4094**
Rammsondierungen je Haltung mit der leichten Rammsonde
nach DIN 4094 im Leitungsgraben durch ein Fachbüro
durchführen, einschließlich Auswertung und Beurteilung
der Ergebnisse in einem Untersuchungsbericht.
Sondierungstiefe bis ca. 0,5 m unter Rohrsohle.
Rohrgrabenbreite: bis 2,0 m
Rohrsohltiefe: bis ca. 6,0 m
Hinsichtlich der Verdichtung des Verfüllbodens im
Leitungsgraben gelten die Anforderungen an den
Verdichtungsgrad DPr gemäß DWA-A 139 und ZTVE-StB 17.
Einzel- und Mehrfachprüfungen in nicht
zusammenhängenden Bereichen und Zeitabständen.
Je Haltung 2 x sondieren. Die Dokumentation der
Versuche ist unaufgefordert der Bauleitung digital
mitzuteilen. Eine gesamte Dokumentation der Versuche
ist auf einen Bestandsplan einzutragen und zur Abnahme
in digitaler sowie in ausgedruckter Form zu übergeben.
Die Versuche sind in Zusammenarbeit mit einem
anerkannten Prüfinstitut durchzuführen. Untersuchungen
im Beisein des AG.
Menge: 4,000 St

**01.13.0030 Beweissicherung, Fotodokumentation anfertigen**
Beweissicherung vor, während und nach der Baumaßnahme,
Erstellung der Fotodokumentation von privaten
Außenanlagen sowie von Gebäudefassaden/ Garagen,
Pergolen, Wintergärten, Gartenmauern,
Einfriedungsanlagen, etc. im Einflussbereich der
Baustelle. Die Beweissicherung ist im Beisein des AG
und der Bauüberwachung auszuführen.

Bereits vorliegende Schäden und Verunreinigungen in der
Baustelle bezogen auf öffentliche Straßen, Wege und
Plätze im Einwirkungsbereich der Baustelle
einschließlich der Zufahrten sind dem AG vor
Arbeitsbeginn anzuzeigen und ggf. durch geeignete Fotos
zu dokumentieren. Für diesen Absatz gilt: Versäumnisse
gehen zu Lasten des AN.

Die Fotos sind digital auf einem Datenträger
abzuspeichern und  zu übergeben (Datenträger s.
separate Position).
Menge: 1,000 Psch

**01.13.0040 Bestands- und Abrechnungszeichnung, Sedanstraße**
Bestands- und Abrechnungsunterlagen herstellen. Die
Bestands- und Abrechnungsunterlagen sind in Absprache
mit dem AG herzustellen und zur Abnahme (gem. VOB/B §
12) dem AG zu übergeben.

Die Punkte (Kanalschächte, Hausanschlussleitungen und
Anschlussleitungen der Straßenabläufe mit
Stationierung, Schieberkappen und weitere Bestandteile)
sind in einem Lageplan nach UTM ETRS 89
zusammenzuführen.

Die gemessenen Daten sind in UTM ETRS 89 und NHN-Höhen
in den Abrechnungszeichnungen aufzuführen bzw. auf
gesonderten Blättern abzugeben.

Die Planunterlagen sind digital im DWG- oder DXF-
Format, die restlichen Unterlagen im PDF Format sowie
in einfacher Papierausfertigung im Maßstab 1 : 500 zu
übergeben.

Die gemessenen Daten dienen als Grundlage für die
nachfolgende TV-Inspektion. Die vom AG vorgegebenen
Anlagennummern sind zwingend einzuhalten.
Menge: 1,000 St

**01.13.0050 Elektronisches Aufmaß / Abrechnung Neue Oberfläche**
Aufmaß und Abrechnung mittels EDM-Gerät aller
Oberflächen nach Fertigstellung der Bauleistungen;
Aufmaß durch ein anerkanntes Vermessungsbüro.
Aufzumessen sind:
 alle öffentlichen, sichtbaren befestigten und
unbefestigten Verkehrsflächen (jeweils Erdplanum,  FSS,
STS, Endausbau)
 angrenzende und bearbeitete Privatflächen;
 jeweils getrennt nach Material und LV-Positionen;
 Grünflächen, Bäume, Entwässerungseinrichtungen,
 Möblierung, Beleuchtung, Ver- und
Entsorgungseinrichtungen, Beschilderung;

Alle während der Bauzeit zu tätigenden Aufmaße bleiben
hiervon unbenommen.
Der Zeitpunkt der gemeinsamen Vermessung ist
rechtzeitig mit dem AG abzustimmen.
Das Aufmaß ist vom AG und AN anzuerkennen.

Mittels der Aufnahmedaten ist im CAD-Verfahren der
Abrechnungsplan/die Abrechnungspläne (M. 1:250,
Detailpunkte M 1:100) jeweils in 3-facher Ausfertigung
zu erstellen.

Mittels der Aufnahmedaten ist die Flächen- und
Strecken- ermittlung gemäß den Positionen des LV
vorzunehmen.

Die so ermittelten Daten sind in die Massenermittlung
zu übernehmen. Angleichungsbereiche, Fugen,
Schnittkanten usw. an allen Oberflächenbefestigungen
werden mit normalem Aufmaß erfasst.

Diese Angaben sind jedoch unter Angabe der Einzellängen
in die Abrechnungspläne einzutragen.

Die gemessenen UTM/ ETRS89 Koordinaten sind fachgerecht
aufzunehmen.

Nach Abschluss der Messungen sind die Daten (DXF-
Format) dem AG auf einem Datenträger zu übergeben
(separate Position). Einschließlich aller Nebenarbeiten
und der benötigten Materialien.
Menge: 1,000 psch

**01.13.0060 Dokumentation und Übergabe der Daten, 2,5 Zoll, USB 3.0, extern**
Nach Abschluss der Arbeiten ist ein einziger
Datenträger (externe Festplatte 2,5 Zoll, mind. 5,0 TB,
USB 3.0) mit allen erforderlichen Daten und Dateien des
vollständigen Auftrages an den AG zu übergeben und wird
Eigentum des AG.
Alle Zustandsdaten für Schächte, Haltungen und
Anschlussleitungen sind in einer ISYBAU-XML 2013 Datei
bereitzustellen.
Der Datenträger muss einen Viewer enthalten der einen
schnellen Zugriff über einen digitalen Netzplan auf die
Untersuchungsdaten mit allen Filmen und Bildern
ermöglicht.
Die vom AG zur Verfügung gestellten Pläne sind
ebenfalls zurückzugeben.

Vor Übergabe der digitalen Daten ist seitens des AN
eine ISYBAU-XML 2013 Formatprüfung durchzuführen.
Nicht geprüfte, fehlerhafte oder unvollständige
Datensätze werden zur Korrektur dem AN zurückgesandt.

Die analogen Daten (2-fach) sind dem AG in einem DIN A4
Ordner zu übergeben.

Alle Unterlagen sind dem AG mind. 20 AT vor der VOB-
Abnahme zu übergeben.
Menge: 1,000 St

#### Titel 01.14 TV- Abnahme und HD-Reinigung

*Hinweis*
Vorbemerkung HD-Reinigung und TV-Inspektion
Für die Durchführung der Kanal- und Schachtreinigung
sind nur Firmen zugelassen, die während der
Werkleistung die erforderliche Qualifikation
(Fachkunde, technische Leistungsfähigkeit,
Zuverlässigkeit der technischen Vertragserfüllung) und
Gütesicherung des Unternehmens nachweisen können und
möglichst bereits Leistungen im Zuge der optischen
Inspektion des Hammer Kanalnetzes erbracht haben.
Die Anforderungen der vom Deutschen Institut für
Gütesicherung und Kennzeichnung e.V. herausgegebenen
Gütesicherung Kanalbau RAL-GZ 961 -Beurteilungsgruppe I
und R - sind zu erfüllen. Diese Nachweise sind
unaufgefordert vor Auftragsvergabe dem AG nachzuweisen.

Der Nachweis gilt als erbracht, wenn der Bieter die
Erfüllung der Anforderungen und die Gütesicherung des
Unternehmens nach RAL-GZ 961 mit dem Besitz des
entsprechenden RAL-Gütezeichens Kanalbau für die
geforderte(n) Beurteilungsgruppe(n) nachweist.

Der Nachweis gilt insbesondere als gleichwertig
erbracht, wenn der Bieter die Erfüllung der
Anforderungen durch einen Prüfbericht entsprechend
Güte- und Prüfbestimmungen RAL-GZ 961 Abschnitt 4.1 für
die geforderte(n) Beurteilungsgruppe(n) nachweist und
eine Verpflichtung vorlegt, dass der Bieter im
Auftragsfall für die Dauer der Werkleistung einen
Vertrag zur Gütesicherung RAL-GZ 961 abschließt und die
zugehörige "Eigenüberwachung" durchführt.

Die Dokumentation der TV-Inspektion mindestens 4 Wochen
vor abschließenden Asphalteinbau dem AG zur Prüfung
vorlegen.

Rohrdurchmesser: DN 300 bis einschl. DN 400 mm
Rohrmaterial: Beton & PVC-U
Anzahl der Haltungen: ca. 6 Stück

**01.14.0010 Hochdruckreinigung, DN/OD 300 - <= DN/OD 400 mm**
Neu verlegte Kanäle zur Abnahme bzw. Dokumentation
reinigen. Position wie zuvor im vollen Wortlaut
beschrieben, jedoch für:

Rohrmaterial:  PVC-U
Durchmesser:  DN/OD 300 - <= DN/OD 400 mm
Anzahl der Haltungen: 4
Haltungslängen:  bis 80 m
Menge: 315,000 m

**01.14.0020 Schachtreinigung**
Reinigung der Schächte, (rund, eckig sowie vieleckig),
inkl. Deckelauflager sowie der Schmutz und
Schlammfänger. Die Schlammfänger sind zu entleeren, die
Schächte auszuspritzen, Verunreinigungen abzusaugen und
zu entsorgen.

Schächte mit einer Grundfläche < 3 m² und einer Tiefe
bis 4,00 m.
Menge: 3,000 St

**01.14.0030 Kamerauntersuchung, DN/OD 300 - <= DN/OD 400 mm**
Neu verlegte Kanäle zur Abnahme bzw. Dokumentation
mittels Farb-Dreh-Schwenkkopfkamera untersuchen.

Rohrmaterial:  PVC-U
Durchmesser:  DN/OD 300 - <= DN/OD 400 mm
Anzahl der Haltungen: 4
Haltungslängen:  80

An- und Abfahrt sind einzukalkulieren und werden nicht
gesondert vergütet.

Inkl. Haltungen im Bestand, die durch Anbindung von
neuen Kanälen und/oder Schächten verändert wurden.
Menge: 315,000 m

**01.14.0040 Schachtinspektion, Schachtinspektionskamera**
Schachtinspektion entsprechend den Vorbemerkungen
durchführen.
Die Untersuchung der Schächte hat mit der
Panoramotechnik zu erfolgen. Die Aufnahme ist mit
geschlossenem Kanaldeckel zu starten.
Menge: 3,000 St

**01.14.0050 Prüfung auf Wasserdichtigkeit, DN 400**
Prüfung auf Wasserdichtigkeit nach DIN EN 1610 der
Haltungen einschließlich Abzweigen und Formstücken
durchführen.

Sicherung, An- und Abtransport sowie Vorhaltung der
erforderlichen Geräte und Gestellung des Füllstoffes
mit anschließender schadloser Ableitung werden nicht
besonders vergütet und sind in die Einheitspreise
einzurechnen.

Von der beabsichtigten Dichtigkeitsprüfung ist der AG
rechtzeitig in Kenntnis zu setzen. Von dem Ergebnis der
Prüfung ist eine Niederschrift zu fertigen.

Rohrdurchmesser: DN 400
Rohrmaterial: PVC-U

Dichtheitsprüfung für 4 Haltungen.

Verwendetes System:

'......................................................
....
Menge: 105,000 m

#### Titel 01.15 Stundenlohnarbeiten und Materiallieferung

**01.15.0010 Gestellung Schlammsaugwagen**
Gestellung (Betriebsstunden) eines Schlammsaug- und
Spülwagen, Fassungsvermögen 8 m³, mit Bedienung und
Betriebsstoffen. Einsatzzeiten ab 2 Stunden.
Die An- und Abfahrt ist einzukalkulieren und wird nicht
gesondert vergütet.
Menge: 5,000 h

**01.15.0020 Gestellung TV-Kanaluntersuchungswagen**
Stundeneinsatz für einen TV-Kanaluntersuchungswagen mit
zwei Personen Bedienung für besondere Leistungen und
Stillstand. Einsatzzeiten ab 2 Stunden.
Die An- und Abfahrt ist einzukalkulieren und wird nicht
gesondert vergütet.
Menge: 5,000 h

**01.15.0030 Spezialbaufacharbeiter**
Arbeiten im Stundenlohn gegen Nachweis auf besondere
Anordnung des AG.
Berufsgruppe Spezialbaufacharbeiter,
einschließlich sämtlicher Zuschläge und Zulagen.
Die Unterschrift des Bieters unter dem Angebot gilt
gleichzeitig als Erklärung, dass der Verrechnungssatz
unter Beachtung der preisrechtlichen Vorschriften
ermittelt wurde und unabhängig von der Anzahl der
Stunden gilt.
Menge: 5,000 h

**01.15.0040 Baufacharbeiter**
Arbeiten im Stundenlohn gegen Nachweis auf besondere
Anordnung des AG.
Berufsgruppe Baufacharbeiter,
einschließlich sämtlicher Zuschläge und Zulagen.
Die Unterschrift des Bieters unter dem Angebot gilt
gleichzeitig als Erklärung, dass der Verrechnungssatz
unter Beachtung der preisrechtlichen Vorschriften
ermittelt wurde und unabhängig von der Anzahl der
Stunden gilt.
Menge: 5,000 h

**01.15.0050 LKW**
Gestellung (Betriebsstunden) eines LKW mit Bedienung
und Betriebsstoffen, mit Kippeinrichtung, mit
Allradantrieb, Nutzlast bis einschl. 16 t.
Menge: 5,000 h

**01.15.0060 Bagger**
Gestellung (Betriebsstunden) eines Baggers mit
Bedienung und Betriebsstoffen.
Löffelinhalt ca. 1,0 m³, luftbereift, mit
erforderlicher Ausrüstung/ Ausstattung.
Menge: 5,000 h

**01.15.0070 Ladegerät**
Gestellung (Betriebsstunden) eines Ladegerätes mit
Bedienung und Betriebsstoffen.
luftbereift
Schaufelinhalt: ca. 1,0 m³
Menge: 5,000 h

**01.15.0080 Kompressor**
Gestellung (Betriebsstunden) eines Kompressors mit
Bedienung und Betriebsstoffen.
1 Hammer (1 Person Bedienung, Schlauchleitung und
Werkzeug).
Menge: 5,000 h

**01.15.0090 Motorpumpe**
Gestellung (Betriebsstunden) einer Motorpumpe mit
Bedienung und Betriebsstoffen.
Förderleistung ca. 100 m3/h
Förderhöhe insgesamt (Saug- und Druckhöhe) bis 7,00 m
für Mischwasser/ Regenwasser/ Drainagewasser.
Saugleitungen Einzellänge bis 10,00 m
Druckleitungen Einzellänge bis 50,00 m
Menge: 5,000 h

**01.15.0100 Beton für die Sicherung von Leitungen**
Beton für die Sicherung von Leitungen und Bauwerken
sowie zur Baugrubenverfüllung nach Anweisung der
Bauleitung einbauen und verdichten.
Beton C16/20, XC2
In kleineren Teilmengen. Die erforderliche Schalung ist
im EP einzurechnen.
Menge: 1,000 m3

**01.15.0110 Kaltasphalt zur Verkehrssicherung**
Kaltasphalt zur Verkehrssicherung an verschiedenen
Stellen in unterschiedlichen Stärken einbauen.
Nach Abschluss der Baumaßnahme aufnehmen und
fachgerecht entsorgen.
Die Entsorgung des verdrängten Bodens ist in den
Einheitspreis mit einzurechnen und wird nicht gesondert
vergütet.
Menge: 1,000 to

**01.15.0120 Sand 0/4**
Sand 0/4 mm auf besondere Anordnung des AG liefern,
einbauen und verdichten

Einbau an verschiedenen Stellen, in verschiedenen
Stärken zur Verkehrssicherung.
Abgerechnet wird nach vom AG anerkannten
Originalwiegekarten.
Menge: 1,000 to

USt %: 19,00
